# EBW, Westendstadion
Angebotsaufforderung (GAEB DA XML 3.2, DA83)
Projekt: 610405
Währung: EUR
Auftraggeber: Stadt Eberswalde, Amt für Hochbau und Gebäudewirtschaft, Breite Straße 41-44, 16225 Eberswalde
Erstellt mit: AVAPLAN, AVAPLAN win64bit 26.0.0.4266, 04.03.2026

## Tischler Fenster, Außen- und Innentüren
Datum: 19.01.2026
EP-Anteile: Löhne; Stoffe; Geräte; Sonstiges

**Ausführungsbeschreibung 1 Baubeschreibung**
*Baubeschreibung*
1 ALLGEMEINE BAUBESCHREIBUNG

Funktionsgebäude Westendstadion Eberswalde Heegermühler Straße 71A, 16225 Eberswalde inklusive Nebengebäude
Auf dem Gelände des Westendstadions in Eberswalde sollen die Sozialeinrichtungen des Sportplatzes neu gebaut und das Gebäude mit der Kegelbahn saniert werden. Diese Ausschreibung beinhaltet die Gründungsmaßnahmen sowie die zugehörigen Erdarbeiten für die Errichtung der neuen Gebäudeteile.

Die Gesamtbaumaßnahme umfasst folgende Maßnahmen:

Gebäudeteil 1:
Lagergebäude Hausmeister, unterschiedliche Baukonstruktionen bis zu einer Höhe von 2,50 m, mehrere eingeschossige Kleingebäude, Grundfläche gesamt ca. 250 m²,
KOMPLETTRÜCKBAU

Gebäudeteil 2:
Entkernung des Gebäudes mit der Kegelbahn, 1- geschossiger Bau mit einer Grundfläche von ca. 400 m. Das Dach ist als Satteldach ausgebildet. In dem Gebäude befinden sich neben kleineren Umkleideräumen eine Gastwirtschaft sowie eine in Betrieb befindliche Kegelbahn.
Das Gebäude hat eine Grundfläche von ca. 400 m² und ist an der Außenmauer ca. 3,5 m, an dem Giebel ca. 5 m hoch. Der z.Zt. angrenzende Sozialbau ist zum Baubeginn bereits vollständig abgebrochen und die Gebäudeöffnung mit einer Baufolie gesichert.
RÜCKBAU INNENAUSBAU / ENTKERNUNG

Im Anschluss wird das Gebäude der Kegelbahn komplett saniert und eine neue Kegelbahn eingebaut.

Gebäudeteil 3:
Funktionsgebäude/bestehende Umkleideräume Sportplatz, 1- geschossiger Bau mit einer Grundfläche von ca. 270 m². Das Dach ist als Satteldach ausgebildet. Im Zugangsbereich ist das Gebäude teilunterkellert.
Das Gebäude ist an der Außenmauer ca. 3,5 m, am Giebel ca. 5 m hoch. Das Gebäude ist mit der angrenzenden Kegelbahn baulich verbunden.
KOMPLETTRÜCKBAU

Im Anschluss an die Abbrucharbeiten werden die Gebäudeteile 1 und 3 neu errichtet. Es sind jeweils eingeschossige Baukörper in Holzbauweise mit Flachdach vorgesehen. Diese schließen direkt an Gebäudeteil 2 an.

Die Leistungen sind in mehreren Bauabschnitten gem. anliegendem Bauablaufplan auszuführen.

Alle Arbeiten sind mit entsprechender Umsicht so auszuführen, dass keine Beschädigungen an der benachbarten Bausubstanz erfolgen. Die benachbarten Grundstücke bzw. Sportanlagen werden zum Zeitpunkt des Abbruchs weiterhin genutzt.

Die Zufahrt zur Baustelle kann über die Heegemühler Straße erfolgen. Bei dem Fahrzeugverkehr ist besondere Rücksicht auf den privaten Verkehr zu nehmen und für eine ausreichende Sicherung und Schließung der Baustelle zu sorgen. Alle An- und Abfahrten sind durch einen Einweiser zu begleiten.
Die Abfallcontainer können auf dem Baufeld in einem dafür ausgewiesenen Bereich gestellt werden. Die Anfuhr von Containern ist vorab bei der Bauüberwachung anzumelden. Die allgemeine Baustelleneinrichtung kann nach Abstimmung mit der Bauleitung auf einer vom AG zur Verfügung gestellten Fläche auf dem Baufeld erfolgen. Vor Beginn der Maßnahme wird der Zustand der Fläche gemeinsam aufgenommen. Die Aufstellfläche ist nach Fertigstellung ordnungsgemäß wieder herzustellen.

2 ANGABEN ZUR BAUSTELLE

2.1 BAUSTELLENORDNUNG

Die Einhaltung der Baustellenordnung für dieses Bauvorhaben ist Teil der Vertragserfüllung. Die Baustellenordnung ist bei der Kalkulation zu berücksichtigen. Auf dem Baufeld dürfen keine Privatfahrzeuge parken.

Die Firmen sind verpflichtet, den Anordnungen der Bauleitung und der Fachingenieure Folge zu leisten.
Fluchtwege sind ständig frei zu halten.
Auf der Baustelle sind mehrere Firmen beschäftigt. Die AN sind verpflichtet, eigenständig auf Ordnung und Sauberkeit zu achten.

Lärm und Staub sind auf ein Mindestmaß zu beschränken.
Die werktägliche Arbeitszeit auf der Baustelle ist begrenzt von Montag bis Freitag, jeweils 6.00 bis 20.00 Uhr. Abweichungen sind mit der Bauleitung des AG vorab schriftlich zu vereinbaren.

Bauschutt, Abfälle und Verpackungen sind vom AN unverzüglich nach dem Anfallzeitpunkt zu beseitigen.
Die Baustelle ist täglich zu reinigen.

Der tägliche Verschluss der Baustelle sowie die Verkehrssicherheit auf dem Baustellengelände ist von allen beteiligten Firmen zu gewähren.

Sollten wider Erwarten auf der Baustelle hinsichtlich Ordnung und Sauberkeit unzumutbare Zustände eintreten, organisiert die Bauleitung auf Kosten der am Baubeteiligten AN die erforderlichen Aktivitäten zur Beseitigung der Missstände.

Alle AN haben ihre eigenen Bauleistungen vor möglichen Fremdeinwirkungen und Schäden zu schützen, gleiches gilt für die Arbeiten der übrigen am Bau beteiligten AN.
Auf der Baustelle gilt Alkohol- und Rauchverbot. Bei Zuwiderhandlungen hat der AN das Personal von der Baustelle zu entfernen und entsprechend seiner Fürsorgepflicht zu handeln. Bei Nichteinhaltung verweisen der AG / seine Bevollmächtigten den Betroffenen von der Baustelle und sprechen ein Betretungsverbot aus.

2.2 UMLAGEN / NUTZUNGSKONDITIONEN

2.2.1 Baustrom

Der Baustrom wird von dem Gewerk Baustelleneinrichtung organisiert. Das Heranführen an die Anschlüsse ist Sache des AN.

2.2.2 Bauwasser

Das Bauwasser wird von dem Gewerk Baustelleneinrichtung organisiert. Das Heranführen an die Anschlüsse ist Sache des AN.

2.3 BAUSTELLENEINRICHTUNG

Allgemeine Angaben zur Baustelleneinrichtung:
Vom AN ist vor Beginn der eigenen Arbeiten ein Baustelleneinrichtungsplan auf Grundlage der beiliegenden Baustellenordnungspläne zu erstellen und dem AG bzw. der örtlichen Bauüberwachung zur Genehmigung vorzulegen. Sofern keine gesonderten Positionen ausgeschrieben sind, sind die Kosten für die nicht vom AG bereitgestellte Baustelleneinrichtung in die EP einzurechnen. Sind gesonderte Positionen für die Baustelleneinrichtung vorgesehen, so ist die vom AG gestellte Baustelleneinrichtung preismindernd bei der Kalkulation zu berücksichtigen. Der AG ist rechtzeitig über den beabsichtigten Abbau der Baustelleneinrichtung oder wesentlicher Teile davon zu unterrichten. Nicht mehr benötigte Teile der Baustelleneinrichtung sind nach Abstimmung mit der örtlichen Bauleitung unverzüglich zu entfernen. Vom AG zur Verfügung gestellte Lagerplätze, Arbeitsplätze und Zufahrtswege sind dem früheren Zustand entsprechend wiederherzustellen, soweit die Zustandsveränderung vom AN zu vertreten ist.

Die Baustellensicherung durch einen Bauzaun erfolgt durch den AG über das Gewerk Baustelleneinrichtung. Der AN muss seine Materialien und Geräte eigenständig gegen Diebstahl und Vandalismus sichern .Der AN hat für den sicheren Verschluß der Baustellensicherung über seine Bauzeit zu sorgen. Vom AN beschädigte Bauzaunelemente werden zu seinen Lasten durch das Gewerk Baustelleneinrichtung ersetzt.

Auftraggeberseitig wird ein Bauschild mit Benennung der beauftragten Firmen installiert. Darüberhinaus sind keine firmeneigenen Werbebanner auf dem Baugrundstück bzw. dem Baukörper zulässig.

Geräte, Werkzeuge und sonstige Betriebsmittel, die zur vertragsgemäßen Durchführung der Bauleistung erforderlich sind, auf die Baustelle bringen, bereitstellen, über die vereinbarte Bauzeit vorhalten und betreiben, sofern Geräteeinsatz nicht gesondert ausgeschrieben ist. Die erforderlichen festen Anlagen gemäß Arbeitsstättenverordnung herstellen. Die Baubüros, Werkstätten, Lagerschuppen, Aufenthaltsräume und dgl., antransportieren, aufbauen, einrichten, vorhalten und unterhalten. Soweit nicht für bestimmte Leistungen für das Einrichten der Baustelle gesonderte Positionen im Leistungsverzeichnis enthalten sind, gilt die Pauschale der Baustelleneinrichtung für alle Leistungen sämtlicher Abschnitte des Leistungsverzeichnisses. Baufeld von allen Geräten, Anlagen, Einrichtungen, behelfsmäßigen Baustraßen räumen. Benutzte Flächen und Wege entsprechend dem ursprünglichen Zustand ordnungsgemäß herrichten, Verunreinigungen beseitigen.

2.4 BRANDSCHUTZMAßNAHMEN

Offenes Feuer ist auf der gesamten Baustelle verboten. Der Umgang mit brennbaren Stoffen wie auch mit feuergefährlichen Arbeiten hat nach den dafür geltenden Richtlinien und Unfall- verhütungsvorschriften zu erfolgen. Hier sind insbesondere zu erwähnen:

- Gefahrstoffverordnung (GefStoffV)
- Regeln zum Arbeitsschutz auf Baustellen (RAB)
- Technische Regel für Arbeitsstätten (ASR A2.2)
- Berufsgenossenschaft (BGR)
- Technische Regeln für Gefahrstoffe (TRGS)
- Merkblatt BGHW Kompakt 19 der Berufsgenossenschaft.

Für feuergefährliche Arbeiten sind eigene geeignete Feuerlöschmittel in ausreichender Menge vorzuhalten.

Der AN trägt die alleinige Verantwortung für die Einhaltung aller Auflagen und einschlägigen Bestimmungen. Die Kosten dafür sind in die Einheitspreise einzurechnen. Der AG stellt für die Baumaßnahme einen SiGe Koordinator.

2.5 ARBEITSSCHUTZ

Die AN sind eigenständig für die Einhaltung der Unfall- verhütungsvorschriften und sonstigen Bestimmungen des Arbeits- und Gesundheitsschutzes in ihrem Verant- wortungsbereich auf der Baustelle verantwortlich.
Auf Nachfrage ist dem Auftraggeber / SiGeKo Einsicht in die durch den AN erstellten Gefährdungsbeurteilungen sowie die Nachweise über erfolgte Belehrungen zu gewähren. Die Unterlagen sind ständig auf der Baustelle vorzuhalten und auf Verlangen vorzuweisen.

Besonders gefährliche Arbeiten sind dem Sicherheitskoordinator und der Bauleitung rechtzeitig anzukündigen.

2.6 UMWELTSCHUTZ

Bei der Durchführung der Baumaßnahmen sind die zum jeweiligen Zeitpunkt anerkannten Regeln der Technik sowie alle Sicherheitsbestimmungen zu beachten. Insbesondere sind einzuhalten:

- die allgemein gültigen Vorschriften zum Schutz gegen Baulärm (AVV Baulärm)
- die Auflagen und Verwaltungsvorschriften des Immissions- schutz- und des Abfallbeseitigungsgesetzes,
- die Geräte- und Maschinenlärmschutz-Verordnung (32. BImSchV).

Das Baufeld liegt in der Wasserschutzzone WSZ III. Die entsprechenden Vorgaben hinsichtlich des Umweltschutzes und des Wasserhaushaltsgesetzes sind einzuhalten.

Abfälle dürfen nur in geeigneten Deckelcontainern zwischen- gelagert werden.

Für sämtliche Arbeiten auf der Baustelle dürfen nur Baumaschinen eingesetzt werden, die den Lärmschutz- anforderungen des RAL-UZ 53 entsprechen. Abweichungen durch spezielle Sondermaschinen sind der örtlichen BÜ anzukündigen und zu begründen. Grundsätzlich sind lärmreduzierte Arbeitsweisen lärmintensiven Arbeitsweisen vorzuziehen. Die Einhaltung der Anforderungen wird regelmäßig durch die örtliche Bauüberwachung kontrolliert und dokumentiert. Für sämtliche Arbeiten auf der Baustelle gilt ein erhöhter Staubschutz. Daher sind alle Maschinen und Geräte mit einer Absaugung zu versehen, so dass Stäube direkt an der Entstehungsstelle möglichst vollständig erfasst und gefahrlos entsorgt werden können. Die Ausbreitung des Staubes auf unbelastete Bereiche wird, soweit technisch möglich, verhindert. Ablagerungen sind zu vermeiden. Zur Beseitigung von Stäuben dürfen nur Feucht- bzw. Nassverfahren oder saugende Verfahren angewandt werden. Die Einrichtungen und Maschinen werden durch die BÜ überprüft. Der Erhalt von Bäumen, Sträuchern und Pflanzbeständen in den nicht unmittelbar vom Baugeschehen in Anspruch genommenen Flächen bzw. gemäß den gesetzlichen Vorschriften gehört zur vertraglichen Leistung. Der AN trägt die alleinige Verantwortung für die Einhaltung aller Auflagen und einschlägigen Bestimmungen. Die Kosten dafür sind als Nebenleistungen entsprechend zu berücksichtigen.

2.6 UMGEBUNG / NACHBARN

Während der durchzuführenden Arbeiten befinden sich die angrenzenden Sportanlagen in Nutzung. Die benachbarten Grundstücke dürfen nicht betreten werden. Nachbarschaftliche Belange sind in Abstimmung mit dem AG zu berücksichtigen. Daraus resultierende kurzfristige Einschränkungen oder Ablaufänderungen sind möglich. Alle Arbeiten sind durch ausreichende Wasserbenässung staubfrei durchzuführen.

3. MEDIEN

Der AG bestätigt dem AN vor Baubeginn schriftlich die physische Trennung aller Medienanschlüsse des Gebäudes. Alle Leitungen außerhalb des Sanierungsbereiches sind aktiv und dürfen nicht beschädigt werden.

4 BAUTAGESBERICHTE

Der AN hat Bautagesberichte im Format DIN A4 zu führen und dem AG bzw. seiner Bauüberwachung einmal wöchentlich, für jeden Arbeitstag einzeln, zu übergeben. Sie müssen alle Angaben enthalten, die für die Ausführung und Abrechnung des Auftrages von Bedeutung sein können.

5 BAUBESPRECHUNGEN

Der AN hat innerhalb seines Ausführungszeitraumes an den wöchentlich stattfindenden Baubesprechungen mit einem geeigneten, bevollmächtigten Vertreter, der vor Beginn der Arbeiten benannt werden muss, teilzunehmen. Eine Vergütung der Teilnahme erfolgt nicht. Das Ergebnis dieser Gespräche wird in Protokollen festgehalten. Einsprüche gegen das Protokoll sind umgehend, spätestens innerhalb von 7 Tagen, geltend zu machen. Die Protokolle werden den Vertragsparteien über die Bauüberwachung per E-Mail zugestellt.

6 RECHNUNGSSTELLUNG

Die Abrechnung erfolgt nach Massenermittlung anhand der Ausführungszeichnungen, die, bei Bedarf und rechtzeitiger Veranlassung, gemeinsam mit der örtlichen Bauüberwachung durch örtliche Aufmaße ergänzt werden können. Bei Unterlassung gilt das Aufmaß der Bauüberwachung. Ergeben sich bei der Ausführung Mehrmengen, so sind die Bauüber-wachung sowie der Auftraggeber unverzüglich hiervon zu unterrichten. Erst nach schriftlicher Zustimmung des AG darf mit der Ausführung der Mehrmengen begonnen werden. Zu sämtlichen Rechnungen -auch zu Zwischenrechnungen- sind vorab von der Bauüberwachung geprüfte Aufmaße einzureichen und kumulativ fortzuschreiben (mit nach Positionen getrennten Aufmaßblättern). Rechnungen, die von den bestätigten Aufmaßen abweichen, werden grundsätzlich zurückgewiesen.
Bei Abschlagsrechnungen sind Kopien, bei Schlussrechnungen die Originale der bestätigten Aufmaße beizufügen. Abschlagsrechnungen sind samt Aufmaß der zuständigen Bauüberwachung zur Prüfung und Bearbeitung zu übergeben. Als Eingangsdatum der Rechnung gilt der Eingangsstempel der Bauüberwachung. Der AG erhält parallel eine Kopie der Abschlagsrechnung ohne Aufmaß.

7. ANLIEFERUNGEN

Liefertermine sind mit der örtlichen Bauleitung abzustimmen und einzuhalten.
Bei Materialanlieferungen müssen Mitarbeiter des AN zur Annahme vor Ort sein, die Lieferungen werden nicht vom AG oder seinen Vertretern entgegengenommen.
Die Lagerung des angelieferten Materials ist nur innerhalb der Baustelle auf den vom Auftraggeber ausgewiesenen Stellen gestattet.

Während der Baumaßnahme sind der anliegende Sportplatz sowie die Schwemmhalle in Betrieb. Hier ist im Bereich der Zufahrtsstraße zur Baustelle mit Nutzern der Sportanlagen, insbesondere Kindern, zu rechnen. Hierauf ist unbedingt Rücksicht zu nehmen. Die Zufahrt zum Gelände darf nur mit einem Einweiser gem. BG Verkehr erfolgen. Die Zufahrt auf das Gelände darf nur in Schrittgeschwindigkeit erfolgen.

8 AUSFÜHRUNG

Die technischen Angaben dieser Ausschreibung stellen qualitative Mindestanforderungen dar. Die Ausführungs- und Leistungsbeschreibung sowie die beigefügten Zeichnungen erläutern das geforderte Konstruktionsprinzip und die Anforderungen an die zu erstellenden Arbeiten. Die technischen Anforderungen der Leistungsbeschreibung und die dargestellte formale Gestaltung sind verbindlich für die Preiskalkulation. Die konstruktive (Detail-) Ausführung ist dem Bieter zur Anwendung eigener Erfahrungen und der betriebseigenen Verfahrensweise unter Berücksichtigung der oben genannten Anforderungen freigestellt. Eine Qualitätsminderung gegenüber der ausgeschriebenen Leistung ist nicht zulässig.

Der AN sichert bei der Bauausführung die Einhaltung aller DIN- und Rechtsvorschriften, der gewerke- und fachspezifischen Richtlinien sowie die Vorgaben der Hersteller der Bauprodukte.
Die Einhaltung der anerkannten Regeln der Technik und Baukunst gilt als vereinbart.

Entsprechend der ´Verordnung über Anforderungen an Hersteller von Bauprodukten und Anwender von Bauarten im Land Brandenburg´ von 2009 sind nur bauaufsichtlich zugelassene Materialien, Bauprodukte, Bausysteme sowie die eingeführten Produkte der Bauregelliste einzusetzen und entsprechende Bauverfahren anzuwenden.

Auflagen der örtlichen bzw. territorial zuständigen Behörden sind einzuhalten.

Der AN hat sich vor Aufnahme der Bauarbeiten über die örtlichen Gegebenheiten auf der Baustelle zu informieren und die Einbringung der einzusetzenden Produkte und Materialien abzusichern.

Alle Arbeiten müssen von einem fachlich qualifizierten Bauleiter betreut werden, der dem Auftraggeber vor Ausführungsbeginn mit Angabe der Telefonnummer zu benennen ist. Der Bauleiter muss während der Arbeiten ständig auf der Baustelle anwesend oder erreichbar und der deutschen Sprache mächtig sein. Er ist schriftlich namentlich zu benennen.

Während der Bauzeit hat der AN stets ausreichend Arbeitskräfte einzusetzen, um einen zügigen Baufortschritt und die Einhaltung der abgestimmten Zwischen- sowie vertraglich vereinbarten Fertigstellungstermine zu sichern.
Der AN sichert die Realisierung der Leistungen mit eigenen Arbeitskräften bzw. über die mit  Angebotsabgabe benannten Subunternehmen.
Sollten wider Erwarten weitere Subunternehmer einbezogen werden müssen, dann ist vor  Arbeitsaufnahme die Zustimmung der Bauleitung und des Auftraggebers einzuholen.
Die Bauarbeiten sind in enger Abstimmung mit der Bauleitung durchzuführen. Zur Sicherung eines zügigen Bauablaufs wird davon ausgegangen, dass sich die am Bau beteiligten AN zu Details, Baufreiheits- und Rückbaufreiheitsterminen eigenständig verständigen, sofern nicht Entscheidungen der Bauleitung berührt oder erforderlich werden.

Die Bauarbeiten werden auf der Grundlage des Leistungsverzeichnisses, der Ausführungsplanung und dem Bauzeitenplan ausgeführt. Operative Abweichungen und Festlegungen des Auftraggebers und der Bauleitung sind möglich.
Das Verbrennen, Vergraben oder anderweitiges Beseitigen von Materialresten oder Bauschutt auf dem Gelände ist strengstens untersagt.

Vom Auftragnehmer sind vor Beginn der Arbeiten sämtliche Maße am Bau zu überprüfen. Maßüberprüfungen, Messungen usw. sind in voller eigener Verantwortung vom Auftragnehmer durchzuführen.
Die Teilnahme eines Vertreters des Auftraggebers an diesen Messungen entbindet den Auftragnehmer nicht von seiner Verantwortung.

Auf Verlangen sind dem Bauherren einzelne Materialien, Ausstattungen etc. zur Bemusterung vorzulegen.

9 ABNAHMEN

Nur bei völlig einwandfreier fachgerechter Ausführung kann eine Abnahme der Leistungen erfolgen.
Auf eine sorgfältige Ausführung wird besonderer Wert gelegt.

Die Abnahme der vertraglich vereinbarten Leistungen erfolgt erst nach Vorlage einer vollständigen Bauherrendokumentation, bestehend aus:

- Fachunternehmererklärung
- Auflistung aller wesentlichen eingesetzten Bauprodukte und Bausysteme mit Angaben der Hersteller und bauaufsichtlichen Zulassungs-Nummern und Produktinformationen (Produktdaten- blätter).
- Entsorgungsnachweise.
- Zusammenstellung aller Betriebs-, Geräte- und Funktions- beschreibungen.
- Revisionsdokumentationen und Zusammenstellung aller Nachweise, Zertifikate, Einmessrisse etc. und deren Prüfung auf Richtigkeit und Vollständigkeit durch die Bauleitung.

Die rechtsverbindliche Abnahme wird als förmliche Abnahme auf der Baustelle durchgeführt.

Zwischenabnahmen, besonders die Abnahme durch nachfolgender Arbeiten verdeckter Leistungen, sind rechtzeitig mit der Bauleitung zu vereinbaren.
*Hinweise zur Angebotserstellung*
HINWEISE ZUR ANGEBOTSERSTELLUNG

Geforderte Bieterangaben sind grundsätzlich mit Angebotsabgabe vorzulegen. Sofern in den einzelnen Position en nicht anders angegeben, werden diese jedoch nachgefordert.

Die ausgeschriebenen Leistungen verstehen sich als vollständige Leistungen und sind immer als Komplexleistung anzubieten. Sofern nicht gesondert ausgeschrieben, sind alle für die vollständige und fachgerechte Ausführung der Leistungspositionen erforderlichen Nebenleistungen mit einzukalkulieren.
Alle ausgewiesenen Leistungen umfassen auch die Lieferung der dazugehörenden Stoffe und Bauteile einschließlich Abladen und Lagern auf der Baustelle, wenn in der Leistungsbeschreibung nichts anderes vorgesehen ist.

Für die angebotene Leistung übernimmt der Bieter die Verpflichtung der Vollständigkeit, d.h. Leistungen, die sich mit der Ausführung der angefragten Position zwangsläufig ergeben, hat er mit einzukalkulieren, auch wenn diese im Leistungsverzeichnis nicht ausdrücklich erwähnt sind.

Das Angebot ist als abgeschlossene Leistung zu verstehen.

Alle Maßangaben dienen nur zur Kalkulation, zur Ausführung sind alle Maße am Bau zu nehmen.
Die Abrechnung erfolgt nach gemeinsamem Aufmaß.
Zur Kalkulation sind in Anlage die Planungszeichnungen enthalten.

In die Einheitspreise sind kostenmäßig einzurechnen:
- Alle Materialien, auch systembedingte Zubehör-, Klein- und Befestigungsmaterialien und Nebenleistungen, die zur Vollständigkeit bzw. Funktionstüchtigkeit erforderlich sind,
- Transporte zur und von der Baustelle und zur Verwendungsstelle in den Geschossen, Be- und Entladeprozesse, Aufwendungen zur Lagerung,
- Verschleiß der nicht gesondert aufgeführten Maschinen, Geräte und Anlagen sowie der Verbrauch an Energie, Wasser und sonstigen Betriebsmitteln,
- Schutzmaßnahmen für die erbrachten Leistungen bis zur Abnahme, die kontinuierliche Beseitigung von Abfallstoffen, Bauschutt und Verpackungsmaterial,
- Aufwendungen der eigenen Baustelleneinrichtung, sofern nicht gesondert ausgeschrieben, die Bauleitung, Einmessarbeiten, Prüfungen, Fremdüberwachung, behördliche Abnahmen, die Erstellung von Revisionsunterlagen und Bauherren- bzw. Betreiberdokumentationen,
- Arbeitsgerüste, Hubbühnen, Hebezeuge etc. für die eigenen Bauleistungen, sofern durch den Auftraggeber infolge der Baustellenspezifik bzw. der Geometrie des Baukörpers nicht gesonderte Lösungen bereitgestellt werden.

Für die Baumaßnahme eingeplante Subunternehmen sind mit Angebotsabgabe zu benennen und bedürfen der Zustimmung des Auftraggebers.

Für die auszuführenden Lieferungen und Leistungen gelten die Bedingungen der VOB einschl. der darin aufgeführten DIN-Vorschriften in der derzeit gültigen Fassung.
Die für die Ausführung relevanten technischen Baubestim- mungen und die allgemein anerkannten Regeln der Technik sind zu beachten!

Der Bieter erklärt durch die Abgabe des Angebotes, dass er die Baustelle eingehend besichtigt und sich über alle für die Bauausführung maßgeblichen Verhältnisse unterrichtet hat.
Der Bieter kann sich nicht nachträglich auf unzureichende Unterrichtung der örtlichen Verhältnisse gegenüber dem AG berufen und daraus eventuelle Nachforderungen ableiten.

Der AN hat sich vom Zustand der Baustelle zu überzeugen, um festzustellen, ob die zur Erbringung der Leistung erforderlichen Positionen der Ausschreibung den gesamten Leistungsumfang erfassen, Ergänzungen bzw. Änderungen erforderlich sind und er seine Leistungen ohne Gefahr des nachträglichen Auftretens von Schäden und Mängeln erbringen kann.
Einwände und Anregungen sind vom AN im Rahmen der Angebotsabgabe schriftlich vorzulegen.

Die Ausführungsfristen sind in den Ausschreibungsunterlagen angegeben. Entsprechend VOB Teil B gelten Witterungseinflüsse während der Ausführungszeit, mit denen bei Abgabe des Angebotes normalerweise gerechnet werden muss, nicht als Behinderung.
Witterungsbedingungen wie z. B. Starkregen, längerer Dauer- regen sowie Frostperioden, welche die Bauarbeiten beeinträchtigen können, sind zu berücksichtigen.
Der geplante Bauablauf richtet sich nach dem beigefügten Bauzeitenplan. Der Fertigstellungstermin ist verbindlich.

### Bereich 1 Baustelleneinrichtung, Stundenlohnarbeiten

#### Abschnitt 1.1 Baustelleneinrichtung

**1.1.10 Baustelleneinrichtung, Einrichten, Vorhalten und Räumen**
*** Pauschalposition
Baustelleneinrichtung
Einrichten und Räumen der Baustelle mit An- und Abfuhr, sowie Vorhalten der zur Durchführung der nachstehend beschriebenen Arbeiten erforderlichen Maschinen, Geräte, Werkzeuge und Bauwagen für die Dauer der Arbeiten.
Menge: 1,000 psch

#### Abschnitt 1.2 Stundenlohnarbeiten

**1.2.10 Vorarbeiter**
Menge: 1,000 h

**1.2.20 Facharbeiter**
Menge: 1,000 h

**1.2.30 Helfer**
Menge: 1,000 h

### Bereich 2 Türen

#### Abschnitt 2.3 Aluminiumaußentüren

*Hinweis: Zusätzliche Technische Vertragsbedingungen*
Art und Umfang der Leistung
Gegenstand dieser Ausschreibung sind Metallbauarbeiten. Die Leistung umfasst die Herstellung, die Lieferung und die Montage von Aluminium-Bauelementen.

Zusätzlicher Gegenstand dieser Ausschreibung sind die Verglasungsarbeiten.
Die Leistung umfasst die Lieferung, das Einsetzen und das Abdichten aller Glasscheiben und Ausfachungen.

Hinweis zu aufgeführte Normen etc.:
Alle aufgeführten Normen, Vorschriften, Gesetze gelten, wenn nicht anders in den Texten vermerkt, in der zum Vertragsschluss gültigen Fassung.

AG = Auftraggeber
AN = Auftragnehmer (Bieter)

Konstruktionssystem
Die Profil-, Zubehör-, Dichtungs- und Beschlagauswahl des gewählten Produkts muss nach den gültigen Unterlagen des jeweiligen System-Herstellers erfolgen.

Angaben zur Leistungsbeschreibung
Grundlage des Angebotes ist das vorliegende Leistungsverzeichnis einschließlich der Vorbemerkungen.

Qualitätssicherung
Gemäß der Bauproduktenverordnung muss für jedes nachfolgend beschriebene Bauprodukt, das von einer harmonisierten Norm erfasst ist oder das einer Europäisch Technischen Bewertung entspricht, eine Leistungserklärung, in Bezug auf dessen wesentliche Merkmale (Anhang ZA der harmonisierten Norm) vorliegen. Alle für den Verwendungszweck im Mitgliedstaat geforderten wesentlichen Merkmale sind in der Leistungserklärung anzugeben.

Weiterhin können nach Landesbauordnung die Bauprodukte zusätzlich mit einer Bestätigung ihrer Übereinstimmung mit den technischen Regeln, den allgemeinen bauaufsichtlichen Zulassungen, den allgemeinen bauaufsichtlichen Prüfzeugnissen oder den Zustimmungen im Einzelfall ausgestattet werden.

Für die einzelnen Aluminiumelemente sind element- und herstellerspezifische EPD´s gemäß EN 15804, nachgewiesen gemäß ISO 14025, vorzulegen.

Für die Auftragsabwicklung gelten
VOB/B (Allgemeine Vertragsbedingungen für die Ausführung von Bauleistungen).
VOB/C (Allgemeine Technische Vertragsbedingungen für Bauleistungen).
Die für dieses Gewerk und für die Erstellung aller ausgeschriebenen Maßnahmen aktuellen DIN-Normen, DIN EN-Normen, DIN EN ISO-Normen, Vorschriften, Richtlinien, Verordnungen, Gesetze, Arbeitsanweisungen, etc. sind einzuhalten.
Ausführungsunterlagen
Der AG legt dem AN nach der Auftragserteilung und vor Beginn der Arbeiten, die zur Ausführung notwendigen Unterlagen gemäß § 3 Abs. 1 VOB/B rechtzeitig und unentgeltlich vor. Ausführungsunterlagen sind demnach alle das Werk betreffenden Hilfsmittel, die außer Arbeit, Material oder Boden zur Vorbereitung und mangelfreien sowie rechtzeitigen Durchführung der Bauleistung benötigt werden und ohne die der AN die Bauleistung nicht so wie vertraglich vorgesehen oder gar überhaupt nicht erbringen kann; dazu zählen u.a. auch Proben, Muster und Modelle, sowie endgültige vollständige und ausführungstechnisch brauchbare Ausführungs-, Detail- und Konstruktionszeichnungen im Maßstab 1:50 bis 1:1, die nach § 34 Abs. 3 Nr. 5 HOAI anzufertigenden und angefertigten - auftraggeberseitig freigegebenen - Ausführungspläne des bauplanenden Architekten mit allen für die Ausführung notwendigen Einzelangaben, und statische und sonstige Berechnungen oder bestimmte Planungen anderer Sonderfachleute.
Tragwerkspläne und statische Berechnungen oder bestimmte Planungen anderer Sonderfachleute sind in die bauseits zu stellende Ausführungsplanung integriert. Sollten sich bei den Ausführungsunterlagen Änderungen ergeben, welche auch die Leistungen des AN betreffen, werden diese Änderungen durch den AG gekennzeichnet und dem AN unverzüglich schriftlich verbindlich mitgeteilt.

Baumaße
Das Aufmaß ist vom AN grundsätzlich eigenverantwortlich und auf Grundlage der bauseitig hergestellten Ausgangssituation am Bau zu nehmen. Werden dabei Rohbautoleranzen außerhalb der festgelegten Toleranzen festgestellt, ist der AG darüber zu informieren. Fordert der AG, dass die Konstruktionen schon zu einem Zeitpunkt zur Montage bereitstehen müssen, der ein Aufmaß vor Fertigung unmöglich macht, so sind die objektspezifischen Toleranzen vom AG vorzugeben und vom AN zu beachten.

Werkstatt- und Montageplanung
Der AN schuldet nach Ziffer 3.1.7 DIN 18360 eine Werkstatt- und Montageplanung auf Basis der vom AG zu liefernden Ausführungsunterlagen. Diese ist vor Fertigungsbeginn vorzulegen. Aus den Darstellungen müssen Konstruktion, Maße, Einbau, Befestigung und Bauanschlüsse der Bauteile sowie die Einbaufolge erkennbar sein (DIN 18360, Ziff. 3.1.7). Die Darstellungen sind in Zeichnungen, Maßstab mind. 1:50 und in 3-facher Ausfertigung, zu liefern. Der AG prüft die Werkstatt- und Montageplanung auf Übereinstimmung mit der Ausführungsplanung. Bei Übereinstimmung mit der Ausführungsplanung gibt der AG die Werkstatt- und Montageplanung mit dem entsprechenden Prüfvermerk an den AN zurück (Freigabe).

Toleranzen
Die Toleranzen für die jeweiligen Gewerke werden durch den AG aufeinander abgestimmt. Sofern die Maße der Elemente vor Ausführung nicht genommen werden können, legt der AG objektspezifische Toleranzen fest (vgl. RAL Leitfaden zur Montage: 2020-03, Ziffer 3.1.2, Nr. 15, Seite 37). Für die Montage sind Abweichungen von vorgeschriebenen Maßen in den durch DIN 18202 bestimmten Grenzen zulässig, sofern die Funktion und die Tragfähigkeit der Bauteile nicht beeinträchtigt wird (DIN 18360 Ziff. 3.1.4).
Soll auf bauseitigen Wunsch hin nach theoretischen Maßen geplant und gefertigt werden und kommt es trotz Einhaltung der jeweiligen Toleranzen zu Passungenauigkeiten in der Ausführung, so dass die Leistung des AN auf die Leistung Rohbau nicht ausreichend abgestimmt ist, entscheidet der AG, wie diese zu beseitigen sind.

Aluminium
Es sind stranggepresste Aluminium-Profile der Legierung EN AW 6060 und EN AW 6063 in Eloxalqualität nach DIN EN 755 und DIN EN 12020 zu verwenden.

Für anodisierte Aluminium-Bleche in Eloxalqualität ist die Legierung AlMg 1, halbhart, (EN AW 5005A) zu verwenden.

Der AN hat sicherzustellen, dass die von ihm angebotenen und verarbeiteten Aluminiumbauteile von Lieferanten stammen, die der A/U/F Initiative, Recycling im Bausektor, angehören, oder einen gleichwertigen schlüssigen produktspezifischen Recyclingprozess (PRP) nachweisen können. Es ist sicherzustellen, dass Produktionsabfälle und demontierte Elemente (Sanierungsbau) aus Aluminium dem Verwertungsprozess, für die Herstellung von Fenster- und Fassadenprofilen, zurückgeführt werden.

Für die angebotenen Aluminium-Profile sind EPD´s (EPD = Environmental Product Declaration) gemäß EN 15804, nachgewiesen gemäß ISO 14025, vorzulegen.

Auf Anforderung des AG hat der AN über die Einhaltung der v.g. Forderungen projektbezogene Bescheinigungen des Herstellers bzw. Prüfzeugnisse und Nachweise vorzulegen.

Stahl
Stahlteile (Anker-, Unterkonstruktionen, geschweißte Konstruktionen, etc.) sind in feuerverzinkter Ausführung vorzusehen. Stahlbleche sind verzinkt auszuführen.

Die Nachbesserung von Fehlstellen, Beschädigungen sowie das Nacharbeiten von etwaigen Schweißstellen hat entsprechend DIN EN ISO 1461 zu erfolgen.

Edelstahl
Verankerungselemente und -mittel, die einem Korrosionsangriff ausgesetzt und für Wartungen nicht zugänglich sind, z. B. Befestigungs- und Verankerungskonstruktionen von vorgehängten Fassaden (Kaltfassaden) sowie alle Verbindungsteile sind grundsätzlich aus rostfreiem Edelstahl herzustellen.
Als Verankerungs-, Verbindungs- und Befestigungselemente dürfen, ohne besonderen Korrosionsschutznachweis gemäß DIN 18516-1, nur nichtrostende Stähle bzw. Stähle gemäß der allgemeine bauaufsichtlichen Zulassung "Z-30.3-6" vom 05.März 2018 der Informationsstelle Edelstahl Rostfrei, verwendet werden.
Weiterhin ist sicherzustellen, dass unter Spannung stehende Bauteile, besonders wenn sie legiert sind, in uneingeschränkter Festigkeit zu keiner Spannungskorrosion oder anderweitiger interkristalliner oder auch anderweitig wirksam werdender Zersetzung im Alterungsprozess neigen.
Auf Anforderung des AG hat der AN über die Einhaltung der v. g. Forderungen projektbezogene Bescheinigungen des Herstellers bzw. Prüfzeugnisse und Nachweise vorzulegen.

Zusammenbau unterschiedlicher Werkstoffe
Beim Zusammenbau unterschiedlicher Werkstoffe muss gewährleistet sein, dass keine Kontaktkorrosion und keine andere ungünstige Beeinflussung entstehen kann. Es sind Zwischenlagen aus Kunststofffolie oder dgl. vorzusehen.

Systembeschreibung
Die Angaben der formalen Profilabmessungen (Bautiefen und Ansichtsbreiten von außen) und der Konstruktionsmerkmale sind zu berücksichtigen.
Bei Widersprüchen geht die Leistungsbeschreibung in den jeweiligen Positionen den Vorbemerkungen und diesen ZTV vor.

Profilauswahl
Bei wärmegedämmten Profilen sind nur solche zulässig, bei denen die Innen- und Außenschalen durch Wärmedämmprofile durchgehend kraft- und formschlüssig miteinander verbunden sind.
Die Profile müssen die auftretenden Beanspruchungen gemäß DIN EN 1990 nach DIN EN 1991 inkl. der zugeordneten nationalen Anhängen sicher abtragen. Die dabei zwischen Innen- und Außenschalen auftretenden Schubkräfte müssen vom Verbund zuverlässig übertragen werden. Die vom System-Hersteller angegebenen wirksamen Trägheitsmomente (Ix) sind, unter Berücksichtigung der DIBT Richtlinie für thermisch getrennte Profile, für die Auswahl zu berücksichtigen.
Das Prinzip der Wärmedämmung ist für die gesamte Konstruktion einzuhalten.
Alle Verbundprofile der Fenster- und Türsysteme sind mindestens als Dreikammersystem (zwei Hohlprofile plus Verbundzone) auszuführen.
Der Verbund der Profile muss ohne zusätzliche Abdichtung wasserdicht und wasserbeständig sein. Der Falzgrund der Profile muss absolut glattflächig ausgebildet sein (auch die Verbundzone), so dass anfallende Feuchtigkeit immer in die tiefste, außenliegende Ebene (Rinne) des Falzes abgeführt wird, ohne dass hierfür zusätzliche Drainagekanäle hergestellt werden müssen. Die Belüftung des Falzgrundes bei Isolierverglasungen muss nach den Richtlinien der Isolierglas-Hersteller erfolgen.

Profilverbindungen
Eckverbinder müssen in ihrem Querschnitt den inneren Profilkonturen entsprechen. Bei den Gehrungen ist auf eine einwandfreie Verklebung der Gehrungsfläche zu achten. Auch an den T-Stößen ist das Einsickern von Wasser in die Konstruktion - durch entsprechende Füllstücke mit dauerelastischer Abdichtung - zu verhindern.
Bei wärmegedämmten Profilen muss die Dämmwirkung auch im Eck- und T-Verbinderbereich voll erhalten bleiben.

Flügeldichtungen
Die Dichtungen müssen auswechselbar sein.
Für Dreh-, Drehkipp- und Stulp-Fenster ist eine Mitteldichtung vorgeschrieben.
Entwässerung der Konstruktion
Falze und Profilnuten, in die Niederschlag und Kondenswasser eindringen können, müssen nach außen entwässert werden. Sichtbare Entwässerungsschlitze sind mit Kappen abzudecken.

Entwässerung, Dampfdruckausgleichsöffnungen
Gemäß DIN 18055 muss sichergestellt sein, dass in die Rahmenkonstruktion eingedrungenes Wasser unmittelbar und kontrolliert abgeführt wird, um Schäden am Fenster und am Baukörper zu vermeiden.

Die Entwässerungsöffnungen zur Außenseite sollen einen Mindestquerschnitt von 5x20 mm haben. Der Abstand der Öffnungen untereinander soll bei diesem Mindestquerschnitt nicht mehr als 600 mm betragen.

Beschläge Fenster Alu
Sind nicht systemgebundene Beschlagteile vorgesehen, müssen diese unter Beachtung der gültigen DIN-Normen ausgewählt werden.

Die für die jeweilige Öffnungsart einzusetzenden Beschläge in ihrer Grundausstattung sind unter Berücksichtigung der Lastannahmen/Gewichte/Größen und der zu erreichenden Öffnungsweite nach den Bemessungstabellen des System-Herstellers einzusetzen. Alle Beschlagteile sind aus nichtrostenden Materialien herzustellen und müssen justierbar sein. Inkl. der erforderliche Zusatzteile wie zusätzliche Verriegelungen, Scherenbefestigungen, Eigenanschlag und Bänder.

Beschläge Türen
Für die jeweiligen Anforderungen der Türen, sind die einzusetzenden Türbänder und Beschläge in ihrer Grundausstattung in den Leistungspositionen beschrieben.
Die Ausführung und die Anordnung der Türbänder ist unter Berücksichtigung der Lastannahmen nach den Bemessungstabellen des System-Herstellers vorzusehen.

Die Stulpbleche der einzusetzenden Schlösser und die Schließbleche müssen aus Edelstahl bestehen.
Zubehörteile wie Zylinder-Rosetten, Drückerstifte, Dichtstücke, Befestigungszubehör und Fußpunktabdichtungen werden in den folgenden Beschreibungen nicht besonders erwähnt; diese Zubehörteile sind jedoch in jedem Fall mitzuliefern.

Element ID (IoF)
UV- und witterungsbeständige Kennzeichnung der Elemente mittels NFC-Etikett oder QR-Code.
Über eine zugehörige cloudbasierte Datenbank werden die Bauteileigenschaften digital gesichert, verwaltet und sind elementbezogen abrufbar.
Einzelne Elemente und Bauteile lassen sich eindeutig identifizieren und zuordnen.
Die Managementplattform als cloudbasierte Datenbank erfüllt DSGVO konforme Sicherheitsstandards zur Verwaltung einzelner oder mehrerer Projekte.
Die individuelle Vergabe von Zugriffsrechten (z.B. Facility Management) sowie die Kennzeichnung von öffentlichen und nicht öffentlichen Dokumenten in der Datenbank ist möglich.
Zu allen Elementen liegen digital abrufbare technische Produktinformationen vor. Diese Merkmale umfassen
CE-Kennzeichnung, Leistungserklärung, Elementbeschrei- bungen, Aluminiumgüte und Nachhaltigkeitswerte (GWP und Materialzusammensetzung).

Über die individuelle Kennzeichnung sind elementbezogene Serviceanfragen möglich. Weiterhin besteht die Möglichkeit, eine elementbezogene Dokumentation der Wartungshistorie und der Wartungsprotokolle zu hinterlegen.

In Abstimmung mit dem AG und AN können projektspezifische Unterlagen unter den Gebäudedokumenten hinzugefügt werden. Dies ist im Auftragsfall abzustimmen oder im Rahmen der zugehörigen Position detailliert zu beschreiben.

Alle genannten Eigenschaften sind unter der zugehörigen Position im LV zu bepreisen.
Nachkaufgarantie für Aluminium Fenster- und Beschlagssysteme
Für Bauteile der Aluminium Fenster- und Beschlagssysteme, die einem besonderen Verschleiß unterliegen oder die designrelevant sind, ist eine Nachkaufgarantie durch den AN zu gewährleisten. Die Nachkaufgarantie hat mindestens 10 Jahre, ausgehend vom Kauf des ursprünglichen Bauteils durch den AN, zu betragen. Ein Bestätigungsschreiben des Systemlieferanten, des zur Ausführung angebotenen Fabrikats, ist mit der Angebotsabgabe vorzulegen.

Verglasung
Die nachfolgende Beschreibung stellt eine allgemeine Regelung für die Lieferung und das Einsetzen der Verglasung in Bauelementen dar.
Die in den Positionsbeschreibungen angegebenen Abmessungen beziehen sich auf die Außenmaße der Bauelemente. Die Kosten für die Ermittlung der Glasmaße sind in die Angebotspreise einzurechnen, eine gesonderte Vergütung erfolgt hierfür nicht.

Zum Lieferumfang der Verglasungsarbeiten gehören alle hierfür erforderlichen Dichtungen und deren Einbau, einschließlich der dicht auszuführenden Eckausbildungen und Stöße. Weiterhin mitzuliefern sind alle erforderlichen Dichtstoffe, Glasauflager und Klotzungsbrücken.

Die Dicken der Einzelscheiben sind unter Berücksichtigung der Scheibengrößen und der Lastannahmen nach den Bemessungstabellen des Glas-Herstellers zu ermitteln.

DIE ANGABE DER LICHT- UND ENERGIEWERTE ERFOLGT NACH DIN EN 410. SIE BEZIEHEN SICH AUF EINEN STANDARDAUFBAU. ABWEICHUNGEN VOM STANDARDAUFBAU UND EINBAULAGE AUS DER SENKRECHTEN FÜHREN ZU WERTÄNDERUNGEN.

Technische Richtlinien des Instituts des Glashandwerks für Verglasungstechnik und Fensterbau, Hadamar (IGH)

DIN 18545 Abdichten von Verglasungen mit Dichtstoffen

Richtlinie VE-06/01: Beanspruchungsgruppen für die Verglasung von Fenstern vom Institut für Fenstertechnik e.V., Rosenheim
Die Verglasungen sind gemäß den "Glasbemessungs- und Konstruktionsregeln" nach DIN 18008-1 bis -5 und DIN 18545 "Anforderungen an Glasfalze und Verglasungssysteme" unter Berücksichtigung der EN 12488 (Verklotzung) auszuführen.

Die Glaskanten der beschriebenen Gläser sind nach DIN 1249-11, auszuführen.

ABSTURZSICHERNDE VERGLASUNGEN:

BEI DER AUSFÜHRUNG ABSTURZSICHERNDER VERGLASUNGEN IST DIE DIN 18008-4 VOM JULI 2013 ZU BEFOLGEN.

SOFERN VON DER DIN 18008-4 ABGEWICHEN WIRD, BEDÜRFEN ABSTURZSICHERNDE VERGLASUNGEN GRUNDSÄTZLICH EINER ALLGEMEINEN BAUAUFSICHTLICHEN ZULASSUNG DES DIBT "DEUTSCHES INSTITUT FÜR BAUTECHNIK" ODER EINER ZUSTIMMUNG IM EINZELFALL (ZIE) DER JEWEILIGEN BAUAUFSICHTSBEHÖRDE. IST EINE ZIE (ZUSTIMMUNG IM EINZELFALL) ERFORDERLICH, SO IST DIESE DURCH DIE BAUHERREN/BAUHERRENVERTRETER ZU BEANTRAGEN.

ÜBERKOPFVERGLASUNGEN:

DIE TECHNISCHE REGELN FÜR DIE VERWENDUNG VON LINIENFÖRMIG GELAGERTEN VERGLASUNGEN NACH DIN 18008-2 VOM DEZEMBER 2010. - ÜBERKOPFVERGLASUNGEN: NEIGUNG > 10° SIND ANZUWENDEN.

Einscheibensicherheitsglas
Sollte es, bedingt durch die ausgeschriebene Konstruktionsart / Anwendung erforderlich sein, dass eine ESG- oder eine ESG-H-Scheibe als Außenscheibe einer Isolierglaseinheit in einer Vertikalfassade eingesetzt wird, ist der Auftraggeber in Anbetracht des bestehenden Spontanbruchrisikos hierüber vorab zu informieren, bspw. durch eindeutige Benennung in den dem Auftraggeber übergebenen Unterlagen wie der Werkstatt- und Montageplanung.

Der AN informiert den AG, wenn ESG bzw. ESG-H zum Einsatz kommt. Dies gilt nur soweit die Leistungsbeschreibung nicht ohnehin oder technisch zwingend die Ausführung mit ESG bzw. ESG-H vorsieht und soweit das Risiko dem AG nicht bekannt ist.

BEI VERWENDUNG VON ESG BZW. ESG-H IM AUSSENBEREICH IST DER VERWENDUNGSZWECK UND DIE EINBAUART SCHRIFTLICH MIT DEM GLASLIEFERANTEN ABZUKLÄREN.

DIE DIN 18516-1 FÜR HINTERLÜFTETE FASSADENPLATTEN UND DIE DIN 18516-4 FÜR FASSADENPLATTEN AUS EINSCHEIBEN-SICHERHEITSGLAS SIND ZU BERÜCKSICHTIGEN.

Ausfachungen
Für die Lieferung und den Einbau von Ausfachungen gilt sinngemäß die im Abschnitt Verglasung näher beschriebene Regelung.

Die in der nachfolgenden Beschreibung der Paneele gemachten Angaben zu den einzusetzenden Werkstoffen und deren Querschnitt sind formale Mindestanforderungen. Die in den "ZTV" gemachten Angaben zum Wärmeschutz, Schallschutz, Brandschutz und zur Angriffs- und Durchschusshemmung, sowie die für diese Bereiche geltenden DIN-Normen sind zu berücksichtigen.

Der Dämmkern der Paneele ist in jedem Fall in druckfester Ausführung und/oder mit einem druckfesten Einleimer auszuführen. Die anwendungsbezogenen Anforderungen an die Wärmedämmstoffe und die entsprechende DIN EN des Bezeichnungsschlüssels sind gemäß der DIN V 4108-10 auszuwählen. Die Klassifizierung des Brandverhaltens und die Eingruppierung erfolgt nach der DIN EN 13501, bei Schäumen ist die Klasse E zu berücksichtigen, bei Mineralwolle Klasse A1. Kommt als Dämmkern Mineralwolle zur Ausführung, so ist diese in stehender Faser und mit zusätzlicher mechanischer Sicherung gegen Absacken zu verarbeiten.

Der Werkstoff des druckfesten Einleimer richtet sich nach der Vorgabe des [Psi]p W(mk) des Abstandshalter.

Die beschriebenen Paneele müssen nach den allgemein anerkannten Regeln der Technik dampfdiffusionsdicht ausgebildet sein. Durch konstruktive Maßnahmen muss verhindert werden, dass eine Durchfeuchtung sowie eine mechanische Zerstörung des Dämmstoffes eintritt.

Die Oberflächenveredelung der Aluminium-Verbundpaneele ist, wenn in den Positionsbeschreibungen nicht anders angegeben gemäß der Beschreibung in den "ZTV" auszuführen.

Einbau der Elemente
Die Verankerungen der Elemente sind so auszuführen, dass alle aus horizontaler und vertikaler Richtung auftretenden Kräfte und Lasten kraftschlüssig und mit den vorgeschriebenen Sicherheitsreserven auf den Baukörper übertragen werden.

Bewegungen des Baukörpers und Dehnungen der Elemente müssen aufgenommen werden, ohne dass hieraus Belastungen auf die Konstruktion übertragen werden.

Die Montage der Aluminium-Bauelemente muss flucht- und lotrecht erfolgen. Die horizontalen Einbauebenen sind nach den Meterrissen einzumessen, die in jedem Geschoss durch den AG anzubringen sind.

Alle zur Montage erforderlichen Befestigungsmittel sind in die Einheitspreise mit einzukalkulieren.

Befestigungs- und Verbindungsmittel - wie Schrauben, Bolzen und Dübel - müssen entsprechend dem jeweiligen Verwendungszweck und gemäß den Anforderungen ausgewählt werden. Bei der Auswahl sind die hierfür gültigen Normen und den allgemein anerkannten Regeln der Technik zu berücksichtigen und zu befolgen.

Es kommen nur bauaufsichtlich zugelassene Dübel zur Ausführung. Sämtliche Befestigungsteile, die der Witterung ausgesetzt sind bzw. in hinterlüfteten Bereichen liegen, sind aus Edelstahl zu fertigen.

Sämtliche Anschlüsse und Abdichtungen an angrenzende Bauteile sind in die Einheitspreise einzukalkulieren.

Die Anschlüsse müssen den bauphysikalischen Anforderungen gerecht werden. Das heißt, Anforderungen aus Wärmeschutz, Feuchteschutz, Schallschutz und Fugenbewegung sind zu berücksichtigen.

Für die Montage nach Meterriss sind gemäß dem RAL Leitfaden zur Montage 2020-03, Ziffer 3.1.2, Nr. 15, Seite 37, Höhenbezugspunkte an der Baustelle durch den AG vorzusehen. Diese müssen sich in jedem Stockwerk befinden und dürfen nicht weiter als 10 Meter von jedem Einbauort einer der nachfolgend beschriebenen Leistung entfernt sein.

Abdichtung zum Baukörper
Erforderliche Dichtungsprofile sind aus EPDM einzusetzen. Sie müssen in Beschaffenheit, Abmessung und Gestaltung dem vorgesehenen Verwendungszweck entsprechen. Ihre elastischen Eigenschaften müssen im vorkommenden Temperaturbereich den Anforderungen genügen.

Für Versiegelungen sind elastisch bleibende Dichtstoffe auf Silikon- oder Polysulfidbasis zu verwenden. Die Versiegelung muss unter Berücksichtigung der konstruktiven Gegebenheiten innerhalb der vorkommenden Temperaturbereiche an den anschließenden Bauteilen so haften, dass sie - unter Berücksichtigung der zulässigen Dehnungsbewegungen der Bauteile - nicht von den Haftflächen abreißt. PVC-Profile dürfen nicht mit bitumenhaltigen Stoffen in Verbindung kommen. Bei der Abdichtung von Anschlussfugen mit elastischen Dichtstoffen sind die DIN 18540 und die Verarbeitungs-Richtlinien des Herstellers zu befolgen.

Bei Abdichtung der Bauteile zum Baukörper mit Bauabdichtungsfolien ist die Auswahl nach deren Eigenschaften, geringe bzw. hohe Dampfdurchlässigkeit, entsprechend den jeweiligen Anforderungen vorzunehmen. Wird die Bauabdichtungsfolie verklebt, so müssen die Klebeflächen frei von Verunreinigungen und Fremdstoffen sein. Die Angaben des Herstellers sind zu beachten.
Feuchtigkeitsschutz
Bei der Wärmedämmung eines Bauteils ist stets darauf zu achten, dass die dampfdichten Materialien auf der warmen Seite und die dampfdurchlässigen auf der kalten Seite angebracht werden. Baukörperanschlüsse sind fachgerecht abzudichten.
Die Abdichtung der Fenster-, Tür- und Fassadenelemente zum Baukörper ist mit Bauabdichtungsfolien bzw. abgekanteten Blechprofilen einschl. geeigneter dauerelastischer Versiegelungen inkl. Vorfüller zu angrenzenden Bauteilen herzustellen.
Lage und Anordnung von Dampfsperren und Folien müssen wärme- und feuchttechnischen Erfordernissen entsprechen.

Alle Flächen der Fassade müssen so entkoppelt, gedämmt und abgedichtet werden, dass an keiner Stelle (Flächen, Ecken, Randbereiche, Deckenbereiche und Fußpunkte etc.) unzulässiges Tau- bzw. Kondensatwasser anfällt.

Zur Vermeidung von Tauwasser- und Schimmelpilzbildung auf raumseitigen Bauteiloberflächen darf die raumseitige Oberflächentemperatur von 12,6° C gemäß DIN 4108 bezogen auf 20° C Rauminnentemperatur und -5° C Außentemperatur, bei einer korrespondierenden Raumluftfeuchte von 50% nicht unterschritten werden.
Die Mindestforderungen zur Vermeidung von Schimmelpilzbildung im Bereich von Wärmebrücken sind gemäß DIN 4108 einzuhalten.
Soweit die Anschlussausbildungen entsprechend dem Beiblatt 2 zur DIN 4108 ausgeführt werden, ist kein gesonderter Nachweis erforderlich.
Für alle abweichenden Konstruktionen müssen die Mindestanforderungen nachgewiesen werden.
Die bauphysikalischen Einwirkungen durch das Raumklima und das Außenklima sind zu berücksichtigen. Die Anschlüsse zum Baukörper müssen den Anforderungen aus Wärme-, Schall- und Feuchteschutz gerecht werden.

Die Anforderungen an die Anschlussfugenausbildung sind in DIN 4108-7, DIN 4109 sowie DIN 18355 und DIN 18533 enthalten.

Für nähere Informationen wird der Leitfaden zur Montage der RAL-Gütegemeinschaften Fenster und Haustüren, Frankfurt a. M. empfohlen.

Die Anschlussfugenabdichtung vom Baukörper zum Element zur kalten Außenseite, sowie zur warmen Innenseite, ist entsprechend der Anforderungen aus dem Wärmeschutznachweis gemäß Gebäudeenergiegesetz (GEG) für Bauanschlüsse auszuführen.

Die nachfolgend spezifizierten Folien dienen als Elementabdichtungen.

Folien sind vor Erstellung der Außenschale anzubringen.

Materialdicke: 0,75 mm
Folienbreite seitlich: ca. 250 mm
Folienbreite oben: ca. 250 mm
Folienbreite unten: ca. 250 mm

Sollten bedingt durch den Verwendungsort oder Art der Bauteile ein andere Funktion hinsichtlich der Beschaffenheit und Ausführung der Folien gefordert sein, wird dieses gesondert beschrieben.

Fensterbänke
Bei Fensterbänken mit einer Ausladung > 150 mm ist die vordere Kante der Fensterbank mit entsprechenden Konstruktionen gegen Abknicken zu sichern. Die Fensterbank ist auf der Unterseite mit einer Antidröhnmasse (Baustoffklasse B1 nach DIN 4102) von ca. 1,5 mm Dicke zu beschichten. Der Anteil der beschichteten Fläche darf 50% der Gesamtfläche nicht unterschreiten. Fensterbänke sind grundsätzlich so auszubilden, dass Schlagregenwasser sicher nach außen über die Fassade abgeleitet wird und kein Wasser in das Gebäude bzw. die Wärmedämmungen eindringen kann. Die Ableitung muss so erfolgen, dass eine Verschmutzung der Fassade weitgehend vermieden wird. Die Neigung der Attikaverkleidungen sowie der Fensterbänke darf 5% nicht unterschreiten. Der Überstand der Abtropfkanten über der Vorderkante der fertigen Fassade muss mindestens 30-40 mm betragen. Der Überstand darf 20 mm entsprechend den Richtlinien für die Planung und Ausführung von Dächern mit Abdichtungen - Flachdachrichtlinien nicht unterschreiten. Die Befestigung ist grundsätzlich nach statischen Erfordernissen auszuführen, sowie sind thermisch bedingte Längenänderungen durch ausreichende Dehnungsmöglichkeiten sicherzustellen.

Verankerung Fenster / Tür
Die Verankerung von Fenster- und Türwänden hat gemäß DIN 18360 und den örtlichen Gegebenheiten statisch ausreichend zu erfolgen.

Der Leitfaden zur Montage der RAL-Gütegemeinschaften Fenster und Haustüren, Frankfurt a. M, Stand 2020-03, Ziffer 3.1.2, Nr. 7, Seite 33 ist zu berücksichtigen.

Oberflächenbehandlung, Anodische Oxidation (Eloxal)
Die anodische Oxidation der Aluminium-Profile und/oder -Bleche muss entsprechend der DIN 17611 durchgeführt werden. Die Güterichtlinien für anodisch erzeugte Oxydschichten auf Aluminium (EURAS/EWAA), herausgegeben von dem Verband für die Oberflächenveredelung e.V. (VOA) Laufertormauer 6, 90403 Nürnberg, sind einzuhalten. Die Oberflächenbehandlung und -ausführung erfolgt gemäß den im Leistungsverzeichnis gemachten Angaben. Die Vorbehandlungsstufen inkl. deren Möglichkeiten und Einschränkungen sind in der DIN 17611 hinsichtlich der Oberflächengüte dargestellt. Die auszuführenden Oberflächenfärbungen in den Eloxalfarbtönen C0 (EV1) sowie C31- C35 orientieren sich an den Mustern des Schüco-Farbfächers. Die Beurteilungsempfehlungen für das Oberflächenfinish des Systemgebers sind einzuhalten.

Für Metallbauelemente im einbaufertigen oder eingebauten Zustand sind die Empfehlungen für die visuelle Beurteilung von organisch beschichteten Oberflächen des VFF-Merkblatts AL.02 zu berücksichtigen.
Farbbestimmung Metallbauarbeiten

Mechanische bzw. chemische
Vorbehandlung: E 6
Farbton außen: C 0
Farbton innen: C 0

Betätigungen/Handhaben Fenster: C 0
Türbänder: C 0
Betätigungen/Handhaben Türen: Inox

Oberflächenbehandlung, Farb-Beschichtung (Pulver)
Die Beschichtung der Aluminium-Profile und/oder -Bleche muss mit GSB International und/oder QUALICOAT gütegesicherten Pulver auf Polyesterbasis in einer Schichtdicke von mindestens 50 µm / bzw. nach Vorgaben des Nasslackherstellers, erfolgen. Der ausführende Beschichtungsbetrieb muss Inhaber des Gütezeichens der GSB International ("Gütegemeinschaft für die Stückbeschichtung von Bauteilen aus Aluminium", Franziskanergasse 6, D-73525 Schwäbisch Gmünd) oder des Gütezeichens der QUALICOAT (Verband für die Oberflächenveredelung e.V. (VOA) Laufertormauer 6, 90403 Nürnberg) sein.

Für Metallbauelemente im einbaufertigen oder eingebauten Zustand sind die Empfehlungen für die visuelle Beurteilung von organisch beschichteten Oberflächen des VFF-Merkblatts AL.02 zu berücksichtigen.
Farbbestimmung Metallbauarbeiten
Farbton außen / innen: RAL nach Wahl des AG (außer Intensiv-, Metallic- und Perlglimmerfarben)

Betätigungen/Handhaben Fenster: C-0
Türbänder: C-0
Betätigungen/Handhaben Türen: Inox (Edelstahl)

Der endgültige Farbton wird nach Auftragserteilung bekannt gegeben.
Die Palette der zur Wahl stehenden Farbtöne ist auf die obige Farbkarte eingegrenzt.
Alle Profile erhalten den gleichen Farbton.

Technische Vorgaben und bauphysikalische Anforderungen
Soweit in den Leistungsbeschreibungen für einzelne Positionen keine anderen Angaben erfolgen, gelten die nachstehenden Vorgaben:

Anforderungen an die Bauteile
Die entsprechenden Nachweise sind nach Aufforderung durch den AG diesem in schriftlicher Form vorzulegen. Der AN hat im Rahmen seiner EG-Konformitätserklärung die Übereinstimmung seines Produkts mit den jeweiligen Anforderungen nach DIN EN zu erklären.
Die nach genannten Werte beziehen sich auf Standardelemente.
Gegebenenfalls können andere Elementformen / Öffnungs- varianten oder Profilkombinationen abweichende Klassifizie- rungen haben.

Fenster nach DIN EN 14351-1
Wärmeschutz der Elemente (Uw), maßabhängig, nach DIN EN ISO 10077-1 (2009)

Glaswerte nach DIN EN 673: Ug 1,0 W/(m²K)
Gesamtenergiedurchlässigkeit: g = 49 %
Isolierglas-Abstandshalter: [Psi]g 0,047 W/(mK) TPS
Paneelwerte nach DIN EN 13164: Up 0,72 W/(m²K)
Abstandshalter: [Psi]g 0,03 W/(mK)

Luftdurchlässigkeit nach DIN EN 12207 Klassifizierung: 4
Schlagregendichtheit nach DIN EN 12208 Klassifizierung, Prüfverfahren A: 9A
Widerstandsfähigkeit bei Windlast nach DIN EN 12210 Klassifizierung: C5
Bewertetes Schalldämm-Maß und Spektrum Rw: 33 dB
Stoßfestigkeit nach DIN EN 13049 Klassifizierung: 5
Bedienkräfte nach DIN EN 13115 Klassifizierung: 2
Mechanische Festigkeit nach DIN EN 13115 Klassifizierung: 4
Dauerfunktion nach DIN EN 12400 Klassifizierung: 3
Einbruchhemmung nach DIN EN 1627 Klassifizierung: RC 3

Tragfähigkeit von Sicherheitsvorrichtungen: Schwellenwert erfüllt
Durchschusshemmung nach DIN EN 1522 Klassifizierung: FB 4

Sprengwirkungshemmung in Anlehnung an ISO 16933 Klassifizierung: EXV 19 (E)
Lüftung: npd
Gefährliche Substanzen: npd
Strahlungseigenschaften: npd

Der Gesamtenergiedurchlassgrad und der Lichttransmissionsgrad sind objektbezogen über die CE-Kennzeichen der Verglasung nachzuweisen.

Außentüren nach DIN EN 14351-1
Wärmeschutz der Elemente (Uw), maßabhängig, nach DIN EN ISO 10077-1 (2009)
Glaswerte nach DIN EN 673: Ug 1,0 W/(m²K)
Gesamtenergiedurchlässigkeit: g = 49 %
Isolierglas-Abstandshalter: [Psi]g 0,047 W/(mK) TPS
Paneelwerte nach DIN EN 13164: Up 0,72 W/(m²K)
Abstandshalter: [Psi]g 0,03 W/(mK)

Position/Typ 1, Türelement maßbezogen
Abmessungen: 1,2 m x 2,25 m: Ud 1,3 W/(m²K)

Luftdurchlässigkeit nach DIN EN 12207 Klassifizierung: 2
Schlagregendichtheit nach DIN EN 12208 Klassifizierung, Prüfverfahren A: 3A
Widerstandsfähigkeit bei Windlast nach DIN EN 12210 Klassifizierung: C2
Bewertetes Schalldämm-Maß und Spektrum Rw: 33 dB
Stoßfestigkeit nach DIN EN 13049 Klassifizierung: 1
Bedienkräfte nach DIN EN 12217 Klassifizierung: 2
Mechanische Festigkeit nach DIN EN 1192 Klassifizierung: 3
Dauerfunktion nach DIN EN 12400 Klassifizierung: 5
Fähigkeit zur Freigabe: Anforderungen erfüllt
Einbruchhemmung nach DIN EN 1627 Klassifizierung: RC 3
Durchschusshemmung nach DIN EN 1522 Klassifizierung: FB 4
Sprengwirkungshemmung in Anlehnung an ISO 16933 Klassifizierung: EXV 19 (E)
Lüftung: npd
Gefährliche Substanzen: npd
Strahlungseigenschaften: npd

Der Gesamtenergiedurchlassgrad und der Lichttransmissions- grad sind objektbezogen über die CE-Kennzeichen der Verglasung nachzuweisen.

**Ausführungsbeschreibung 2 Systembeschreibung**
Aluminiumaußentüren
Bautiefe 90 mm
gesamt U-Wert </= 1.14 W (m²K)

mit wärmegedämmter Aluminiumfüllung
flügelüberdeckend außen
U-Wert Element gesamt </ = 1.1

bzw.

3fach Isolierverglasung Ug 0.5 mit beidseitig Sicherheitsverglasung
Glasaufbau
Außen VSG 8 mm mit matter Folie/ 16 SZR/ 4 mm Float/ Innen VSG 8 mm

Montage nach RAL-Richtlinien !

Angebotenes System '..................................................' vom Bieter einzutragen

**2.3.10 1flgl. Aluminium Eingangstür, Tür Typ 1**
1flgl. Aluminium Eingangstür

Oberfläche: innen RAL 9016 / außen NCS Farbton nach Wahl des AG

DIN rechts einwärts öffnend

2x ISO 3fach Verglasung mit 2x VSG 8 innen und außen matt !
Flügel-Kämpferhöhe ca. 85 cm
Knaufzylinder, Rollenfallenschloss
OTS = ITS 96`verdeckt liegend mit Öffnungsbegrenzer und Feststelleinheit
Stoßgriff Edelstahl beidseitig waagerecht über die gesamte Breite des Türflügels
4 Stück Rollenbänder Edelstahl

Gesamt U-Wert <= 1.14 W (m²K)

Maß: 125 x 218 cm + 20 cm BE

Einbauort: Tür-Typ Nr. 1
Menge: 6,000 Stck

**2.3.20 1flgl. Aluminium Eingangstür, Tür Typ 2**
1flgl. Aluminium Eingangstür

Oberfläche: innen RAL 9016 / außen NCS Farbton nach Wahl des AG

DIN links einwärts öffnend

2x ISO 3fach Verglasung mit 2x VSG 8 innen und außen matt !
Flügel-Kämpferhöhe ca. 85 cm
Knaufzylinder, Rollenfallenschloss
OTS = ITS 96`verdeckt liegend mit Öffnungsbegrenzer und Feststelleinheit
Stoßgriff Edelstahl beidseitig waagerecht über die gesamte Breite des Türflügels
4 Stück Rollenbänder Edelstahl

Gesamt U-Wert <= 1.14 W (m²K)

Maß: 125 x 218 cm + 20 cm BE

Einbauort: Tür-Typ Nr. 2
Menge: 7,000 Stck

**2.3.30 1flgl. Aluminium Eingangstür, Tür Typ 3**
1flgl. Aluminium Eingangstür

Oberfläche: innen RAL 9016 / außen NCS Farbton nach Wahl des AG

DIN links einwärts öffnend

mit wärmegedämmter Aluminiumfüllung, flügelüberdeckend außen
U-Wert Element gesamt </ = 1.1
Flügel-Kämpferhöhe ca. 85 cm

Knaufzylinder, 6fach Mehrfachverriegelung
OTS = ITS 96`verdeckt liegend mit Öffnungsbegrenzer und Feststelleinheit
Stoßgriff außen Edelstahl/ innen Drücker U-Form Edelstahl mit Fluchttürfunktion
4 Stück Rollenbänder Edelstahl

Maß: 147 x 218 cm + 20 cm BE

Einbauort: Tür- Typ Nr. 3
Menge: 1,000 Stck

**2.3.40 1flgl. Aluminium Eingangstür, Tür Typ 4**
1flgl. Aluminium Eingangstür

Oberfläche: innen RAL 9016 / außen NCS Farbton nach Wahl des AG

DIN links auswärts öffnend

mit wärmegedämmter Aluminiumfüllung, flügelüberdeckend außen
U-Wert Element gesamt </ = 1.1
Flügel-Kämpferhöhe ca. 85 cm

Schloss: Behinderten WC, Knaufzylinder
OTS = ITS 96`verdeckt liegend mit Öffnungsbegrenzer und Feststelleinheit
Stoßgriff außen Edelstahl/ innen Drücker U-Form Edelstahl mit Fluchttürfunktion, Drückerhöhe 85 cm (WC Behinderte) bzw 105 cm (Eingangstür Hausmeister)
4 Stück Rollenbänder Edelstahl

Maß: 125 x 218 cm + 20 cm BE

Einbauort:
Tür-Nr. 4 Behinderten WC, Eingangstür Hausmeister
Menge: 2,000 Stck

**2.3.50 1flgl. Aluminium Eingangstür, Tür Typ 5**
1flgl. Aluminium Eingangstür

Oberfläche: innen RAL 9016/ außen NCS Farbton nach Wahl des AG

DIN rechts auswärts öffnend

mit wärmegedämmter Aluminiumfüllung, flügelüberdeckend außen
U-Wert Element gesamt </ = 1.1
Flügel-Kämpferhöhe ca. 85 cm

Knaufzylinder, 6fach Mehrfachverriegelung
OTS = ITS 96`verdeckt liegend mit Öffnungsbegrenzer und Feststelleinheit
Stoßgriff außen Edelstahl/ innen Drücker U-Form Edelstahl mit Fluchttürfunktion
4 Stück Rollenbänder Edelstahl

Maß: 125 x 218 cm + 20 cm BE

Einbauort: Tür- Nr. 5 Haustechnik ELT
Menge: 1,000 Stck

**2.3.60 2flgl. Aluminium Eingangstür asymmetrisch geteilt, Tür Typ 6**
2flgl. Aluminium Eingangstür asymmetrisch geteilt

Oberfläche: innen RAL 9016 / außen NCS Farbton nach Wahl des AG

DIN rechts auswärts öffnend

mit wärmegedämmter Aluminiumfüllung, flügelüberdeckend außen
U-Wert Element gesamt </ = 1.1
Flügel-Kämpferhöhe ca. 85 cm

Knaufzylinder, Rollenfallenschloss
OTS = ITS 96`verdeckt liegend mit Öffnungsbegrenzer und
Feststelleinheit
Stoßgriff Edelstahl beidseitig waagerecht über die gesamte Breite des Türflügels
6 Stück Rollenbänder Edelstahl

Maß: 173 x 231 cm + 20 cm BE

LD Gangflügel > 100 cm

Einbauort: Tür- Nr. 6 Haustechnik
Menge: 1,000 Stck

**2.3.70 1flgl. Aluminium Eingangstür, Tür Typ 7**
1flgl. Aluminium Eingangstür

Oberfläche: innen RAL 9016 / außen NCS Farbton nach Wahl des AG

DIN rechts einwärts öffnend

mit wärmegedämmter Aluminiumfüllung, flügelüberdeckend außen
U-Wert Element gesamt </ = 1.1
Flügel-Kämpferhöhe ca. 85 cm

Knaufzylinder, Rollenfallenschloss
OTS = ITS 96`verdeckt liegend mit Öffnungsbegrenzer und Feststelleinheit
Stoßgriff beidseitig waagerecht über die gesamte Breite des Türflügels
4 Stück Rollenbänder Edelstahl

Maß: 137 x 218 cm + 20 cm BE

Einbauort: Tür-Nr. 7 Teeküche
Menge: 1,000 Stck

**2.3.80 1flgl. Aluminium Eingangstür, Tür Typ 8**
1flgl. Aluminium Eingangstür

Oberfläche: innen RAL 9016 / außen NCS Farbton nach Wahl des AG

DIN rechts einwärts öffnend

mit wärmegedämmter Aluminiumfüllung, flügelüberdeckend außen
U-Wert Element gesamt </ = 1.1
Flügel-Kämpferhöhe ca. 85 cm

Knaufzylinder, 6fach Mehrfachverriegelung
OTS = ITS 96`verdeckt liegend mit Öffnungsbegrenzer und Feststelleinheit
Stoßgriff außen Edelstahl/ innen Drücker U-Form Edelstahl mit Fluchttürfunktion
4 Stück Rollenbänder Edelstahl

Maß: 125 x 218 cm + 20 cm BE

Einbauort: Tür- Typ Nr. 8
Menge: 1,000 Stck

**2.3.85 1flgl. Aluminium Eingangstür, Tür Typ 9**
1flgl. Aluminium Eingangstür

Oberfläche: innen RAL 9016 / außen NCS Farbton nach Wahl des AG

DIN rechts einwärts öffnend

mit wärmegedämmter Aluminiumfüllung, flügelüberdeckend außen
U-Wert Element gesamt </ = 1.1
Flügel-Kämpferhöhe ca. 85 cm

Knaufzylinder, Rollenfallenschloss
OTS = ITS 96`verdeckt liegend mit Öffnungsbegrenzer und Feststelleinheit
Stoßgriff Edelstahl beidseitig waagerecht über die gesamte Breite des Türflügels
4 Stück Rollenbänder Edelstahl

Maß: 125 x 218 cm + 20 cm BE

Einbauort: Tür-Typ Nr. 9
Menge: 1,000 Stck

**2.3.87 1flgl. Aluminium Eingangstür, Tür Typ 10**
1flgl. Aluminium Eingangstür

Oberfläche: innen RAL 9016 / außen NCS Farbton nach Wahl des AG

DIN links einwärts öffnend

mit wärmegedämmter Aluminiumfüllung, flügelüberdeckend außen
U-Wert Element gesamt </ = 1.1
Flügel-Kämpferhöhe ca. 85 cm

Knaufzylinder, Rollenfallenschloss
OTS = ITS 96`verdeckt liegend mit Öffnungsbegrenzer und Feststelleinheit
Stoßgriff Edelstahl beidseitig waagerecht über die gesamte Breite des Türflügels
4 Stück Rollenbänder Edelstahl

Maß: 125 x 218 cm + 20 cm BE

Einbauort: Tür-Typ Nr. 10
Menge: 2,000 Stck

**2.3.90 Mehrpreis Mehrfachverriegelung mit Rollenfalle**
*** Bedarfsposition mit GB
Mehrpreis für die Ausführung der Aluminiumeingangstüren aus Vorpositionen mit Mehrfachverriegelung mit Rollenfalle.
Menge: 22,000 Stck

#### Abschnitt 2.4 Toranlagen

**2.4.10 Garagen-Sektionaltor liefern und montieren**
Garagen-Sektionaltor liefern und montieren

Abmessungen Breite x Höhe: 2000 mm x 2250 mm

Leistungseigenschaften
DGNB-Navigator für Gebäudezertifizierungen: 61GJJC
Torblatt Motiv  : M-Sicke
Oberfläche Struktur Stahl-Lamelle : außen Woodgrain geprägt, innen Stucco geprägt
Beschichtung Stahl-Lamelle : MatchColor außen hochwertigeBeschichtung in Anlehnung an RAL 7016 anthrazitgrau bzw. Wahl des AG
innen polyestergrundbeschichtet in Anlehnung an RAL 9002 grauweiß

Torführung und Platzbedarf
Beschlagsart  : Z-Beschlag 1 Stück

Zusatzausstattung Tor
Zargenverkleidung 55mm angelehnt RAL7016 Coil-Coating,
Woodgrain

Torbedienung
Antrieb : Garagentor-Antrieb, Zug- und Druckkraft min. 650 N, Spitzenkraft 800 N geeignet/passend zum angebotenen Tor 1 Stück
1 Stück 4-Tasten-Handsender, Strukturoberfläche mit Kunststoff-Kappen (schwarz)
Führungsschiene  : FS10 - mittel (einteilig 3310 mm)

LDB Lichte Durchfahrtsbreite: 2000 mm
LDH Lichte Durchfahrtshöhe: 2170 mm mit Antrieb 2220 mm

Wärmewiderstand  : 1,46 W/(m²*K)

Einbauort  : Werkstatt
Menge: 1,000 Stck

#### Abschnitt 2.5 Innentüren

**Ausführungsbeschreibung 3 Systembeschreibung**
Ausführung: Objektqualität für extrem hohe Beanspruchung
liefern und montieren inkl. vollständiges ausmörteln der Stahlzarge entsprechend Herstellermontagevorgabe

Objektürblatt:
80 % PEFC-zertifiziert BMCERT-PEFC-COC-00057
Klimaklasse II (Prüfklima "b" gemäß DIN EN 1121)
geeignet für mech. Beanspruchungsgruppe 4 ("E" Extrem) nach DIN EN 1192, Türblattdicke ca. 42mm, gefälzt (Normfalz), für den Innenbereich

Oberfläche  : Türblatt: HPL Resopal 0,8mm, nach Wahl des Auftraggebers,

Türblattkante : PU-Kante (Polyurethan massiv angegossen, ca. 5mm breit, Radius 3mm) 3-seitig Kita-/Schulen-Ausführung (gerundet) bei PU-Kante

Bänder  : 2x VX 7939/160, 3-dim. verstellbar, Edelstahl matt, Bandsitz (Bandbezugslinie nach DIN 18268) Standard: oben 241 mm ab oberem Zargenfalz, unten 1435mm ab oberem Band
Schloss  : Objekt-Einsteckschloss BMH 450 PZ 65/0/08/20, DIN 18251, Klasse 4, PZ-gelocht, ohne Zylinder, Dorn 65mm, Nuss 8mm, ohne Panikfunktion, Stulp Nirosta, Stulpbreite 20mm

Drücker  : in gesonderter Position, Höhe der Schlosslochung (Drückerdornmitte) Standard (1050mm über OFF), Abweichungen in den Positionen

Schließer  : ohne Schließer bzw. in gesonderter Position
Zusatzausstattung: 1 absenkbare Bodendichtung Schall-Ex L-15

Zargen
2-schalige Umfassungszarge
Richtfabrikat Hörmann oder gleichwertig

Profilausprägung
Profil  : 21180
Profiltyp  : Umfassungszarge 2-schalig
Falzart  : gefälzt

Zargenausführung
Erfassungsart : auf Maß gefertigt
Zargenvariante : Stahlzarge
Material  : Stahlblech
Materialdicke : 2 mm
Gehrung  : geschweißt
Wandanschluss : 2-tlg. m. Trapezanker.
Deckenanschluss : sturzhoch
Bodeneinstand : 0
Oberfläche  : Grundbeschichtung
DGNB-Navigator für Gebäudezertifizierungen: X0XD7I

Beschlagausstattung
Falle-/Riegel-Stanzung: 1050 mm ab OFF, Abweichungen in den Positionen gekennzeichnet

Bandsystem
Vorrichtung für Bandsystem : für 3-Loch - VX Bänder 3-D-Verstellung

Bandanordnung : nach DIN - 2 Bänder

Zusatzausstattung
Dichtung für Stahlzargen
Nut 8,5mm universal gr RL5,20m

Angebotenes System '..................................................' vom Bieter einzutragen

**2.5.10 Innentürelement, Vollspantürblatt, IT 1 und IT 2**
Innentürelement gemäß den Vorbemerkungen

Vollspantürblatt
Klimaklasse II (Prüfklima "b" gemäß DIN EN 1121)
geeignet für mech. Beanspruchungsgruppe 4 ("E" Extrem) nach DIN EN 1192, Türblattdicke ca. 42mm, gefälzt (Normfalz), für den Innenbereich

Oberfläche
Türblatt  : HPL Resopal 0,8mm, nach Wahl des Auftraggebers,
Türblattkante : PU-Kante (Polyurethan massiv angegossen, ca. 5mm breit, Radius 3mm) 3-seitig Kita-/Schulen-Ausführung (gerundet) bei PU-Kante
Bänder  : 2x VX 7939/160, 3-dim. verstellbar, Edelstahl matt,
Schloss  : Objekt-Einsteckschloss BMH 450 PZ 65/0/08/20, DIN 18251, Klasse 4, PZ-gelocht, ohne Zylinder,
Drücker  : in gesonderter Position, Höhe der Schlosslochung (Drückerdornmitte) Standard (1050mm über OFF),
Zusatzausstattung: 1 absenkbare Bodendichtung Schall-Ex L-15

mit 2teiliger Stahl-Umfassungszarge
Zargenvariante: Stahlzarge
Material  : Stahlblech
Materialdicke: 2 mm
Gehrung  : geschweißt
Wandanschluss: 2-tlg. m. Trapezanker.
Deckenanschluss: sturzhoch
Bodeneinstand: 0
Oberfläche  : Grundbeschichtung für bauseitigen An- strich

DIN rechts
Maß  : 1000 x 2125 x 130 mm

Einbauort  : IT 1 und IT 2
Menge: 2,000 Stck

**2.5.20 Innentürelement, Vollspantürblatt, IT 3 und IT 20**
Innentürelement gemäß den Vorbemerkungen

Vollspantürblatt
Klimaklasse II (Prüfklima "b" gemäß DIN EN 1121)
geeignet für mech. Beanspruchungsgruppe 4 ("E" Extrem) nach DIN EN 1192, Türblattdicke ca. 42mm, gefälzt (Normfalz), für den Innenbereich

Oberfläche
Türblatt  : HPL Resopal 0,8mm, nach Wahl des Auftraggebers,
Türblattkante : PU-Kante (Polyurethan massiv angegossen, ca. 5mm breit, Radius 3mm) 3-seitig Kita-/Schulen-Ausführung (gerundet) bei PU-Kante
Bänder  : 2x VX 7939/160, 3-dim. verstellbar, Edelstahl matt,
Schloss  : Objekt-Einsteckschloss BMH 450 PZ 65/0/08/20, DIN 18251, Klasse 4, PZ-gelocht, ohne Zylinder,
Drücker  : in gesonderter Position, Höhe der Schlosslochung (Drückerdornmitte) Standard (1050mm über OFF),
Zusatzausstattung: 1 absenkbare Bodendichtung Schall-Ex L-15

mit 2teiliger Stahl-Umfassungszarge
Zargenvariante: Stahlzarge
Material  : Stahlblech
Materialdicke: 2 mm
Gehrung  : geschweißt
Wandanschluss: 2-tlg. m. Trapezanker.
Deckenanschluss: sturzhoch
Bodeneinstand: 0
Oberfläche  : Grundbeschichtung für bauseitigen An- strich

DIN links
Maß  : 1000 x 2125 x 130 mm

Einbauort  : IT 3 und IT 20
Menge: 2,000 Stck

**2.5.30 Innentürelement, Vollspantürblatt, IT 5**
Innentürelement gemäß den Vorbemerkungen

Vollspantürblatt
Klimaklasse II (Prüfklima "b" gemäß DIN EN 1121)
geeignet für mech. Beanspruchungsgruppe 4 ("E" Extrem) nach DIN EN 1192, Türblattdicke ca. 42mm, gefälzt (Normfalz), für den Innenbereich

Oberfläche
Türblatt  : HPL Resopal 0,8mm, nach Wahl des Auftraggebers,
Türblattkante : PU-Kante (Polyurethan massiv ange- gossen, ca. 5mm breit, Radius 3mm) 3-seitig Kita-/Schulen-Ausführung (gerundet) bei PU-Kante
Bänder  : 2x VX 7939/160, 3-dim. verstellbar, Edelstahl matt,
Schloss  : Objekt-Einsteckschloss BMH 450 PZ 65/0/08/20, DIN 18251, Klasse 4, PZ-gelocht, ohne Zylinder,
Drücker  : in gesonderter Position, Höhe der Schlosslochung (Drückerdornmitte) Standard (1050mm über OFF),
Zusatzausstattung: 1 absenkbare Bodendichtung Schall-Ex L-15

mit 2teiliger Stahl-Umfassungszarge
Zargenvariante: Stahlzarge
Material  : Stahlblech
Materialdicke: 2 mm
Gehrung  : geschweißt
Wandanschluss: 2-tlg. m. Trapezanker.
Deckenanschluss: sturzhoch
Bodeneinstand: 0
Oberfläche  : Grundbeschichtung für bauseitigen An- strich

DIN rechts
Maß  : 875 x 2125 x 130 mm
Einbauort  : IT 5
Menge: 1,000 Stck

**2.5.40 Innentürelement, Vollspantürblatt, IT 4**
Innentürelement gemäß den Vorbemerkungen

Vollspantürblatt
Klimaklasse II (Prüfklima "b" gemäß DIN EN 1121)
geeignet für mech. Beanspruchungsgruppe 4 ("E" Extrem) nach DIN EN 1192, Türblattdicke ca. 42mm, gefälzt (Normfalz), für den Innenbereich

Oberfläche
Türblatt  : HPL Resopal 0,8mm, nach Wahl des Auftraggebers,
Türblattkante : PU-Kante (Polyurethan massiv ange- gossen, ca. 5mm breit, Radius 3mm) 3-seitig Kita-/Schulen-Ausführung (gerundet) bei PU-Kante
Bänder  : 2x VX 7939/160, 3-dim. verstellbar, Edelstahl matt,
Schloss  : Objekt-Einsteckschloss BMH 450 PZ 65/0/08/20, DIN 18251, Klasse 4, PZ-gelocht, ohne Zylinder,
Drücker  : in gesonderter Position, Höhe der Schlosslochung (Drückerdornmitte) Standard (1050mm über OFF),
Zusatzausstattung: 1 absenkbare Bodendichtung Schall-Ex L-15

mit 2teiliger Stahl-Umfassungszarge
Zargenvariante: Stahlzarge
Material  : Stahlblech
Materialdicke: 2 mm
Gehrung  : geschweißt
Wandanschluss: 2-tlg. m. Trapezanker.
Deckenanschluss: sturzhoch
Bodeneinstand: 0
Oberfläche  : Grundbeschichtung für bauseitigen An- strich

DIN links
Maß  : 875 x 2125 x 130 mm
Einbauort  : IT 4
Menge: 1,000 Stck

**2.5.50 Innentürelement, Vollspantürblatt, IT 6 und IT 7**
Innentürelement gemäß den Vorbemerkungen

Vollspantürblatt
Klimaklasse II (Prüfklima "b" gemäß DIN EN 1121)
geeignet für mech. Beanspruchungsgruppe 4 ("E" Extrem) nach DIN EN 1192, Türblattdicke ca. 42mm, gefälzt (Normfalz), für den Innenbereich

Oberfläche
Türblatt  : HPL Resopal 0,8mm, nach Wahl des Auftraggebers,
Türblattkante : PU-Kante (Polyurethan massiv angegossen, ca. 5mm breit, Radius 3mm) 3-seitig Kita-/Schulen-Ausführung (gerundet) bei PU-Kante
Bänder  : 2x VX 7939/160, 3-dim. verstellbar, Edelstahl matt,
Schloss  : Objekt-Einsteckschloss BMH 450 PZ 65/0/08/20, DIN 18251, Klasse 4, PZ-gelocht, ohne Zylinder, Drücker: in gesonderter Position, Höhe der Schlosslochung (Drückerdornmitte) Standard (1050mm über OFF),
Zusatzausstattung: 1 absenkbare Bodendichtung Schall-Ex L-15

mit 2teiliger Stahl-Umfassungszarge
Zargenvariante: Stahlzarge
Material  : Stahlblech
Materialdicke: 2 mm
Gehrung  : geschweißt
Wandanschluss: 2-tlg. m. Trapezanker.
Deckenanschluss: sturzhoch
Bodeneinstand: 0
Oberfläche  : Grundbeschichtung für bauseitigen An- strich

DIN rechts
Maß  : 1000 x 2125 x 440 mm

Einbauort  : IT 6 und IT 7
Menge: 2,000 Stck

**2.5.60 Innentürelement, Vollspantürblatt, IT 8 und IT 9**
Innentürelement gemäß den Vorbemerkungen

Vollspantürblatt
Klimaklasse II (Prüfklima "b" gemäß DIN EN 1121)
geeignet für mech. Beanspruchungsgruppe 4 ("E" Extrem) nach DIN EN 1192, Türblattdicke ca. 42mm, gefälzt (Normfalz), für den Innenbereich

Oberfläche
Türblatt  : HPL Resopal 0,8mm, nach Wahl des Auftraggebers,
Türblattkante : PU-Kante (Polyurethan massiv angegossen, ca. 5mm breit, Radius 3mm) 3-seitig Kita-/Schulen-Ausführung (gerundet) bei PU-Kante
Bänder  : 2x VX 7939/160, 3-dim. verstellbar, Edelstahl matt,
Schloss  : Objekt-Einsteckschloss BMH 450 PZ 65/0/08/20, DIN 18251, Klasse 4, PZ-gelocht, ohne Zylinder, Drücker: in gesonderter Position, Höhe der Schlosslochung (Drückerdornmitte) Standard (1050mm über OFF),
Zusatzausstattung: 1 absenkbare Bodendichtung Schall-Ex L-15

mit 2teiliger Stahl-Umfassungszarge
Zargenvariante: Stahlzarge
Material  : Stahlblech
Materialdicke: 2 mm
Gehrung  : geschweißt
Wandanschluss: 2-tlg. m. Trapezanker.
Deckenanschluss: sturzhoch
Bodeneinstand: 0
Oberfläche  : Grundbeschichtung für bauseitigen An- strich

DIN links

Maß  : 1000 x 2125 x 440 mm

Einbauort  : IT 8 und IT 9
Menge: 2,000 Stck

**2.5.70 Innentürelement, Vollspantürblatt, IT 10**
Innentürelement gemäß den Vorbemerkungen

Vollspantürblatt
Klimaklasse II (Prüfklima "b" gemäß DIN EN 1121)
geeignet für mech. Beanspruchungsgruppe 4 ("E" Extrem) nach DIN EN 1192, Türblattdicke ca. 42mm, gefälzt (Normfalz), für den Innenbereich

Oberfläche
Türblatt  : HPL Resopal 0,8mm, nach Wahl des Auftraggebers,
Türblattkante : PU-Kante (Polyurethan massiv angegossen, ca. 5mm breit, Radius 3mm) 3-seitig Kita-/Schulen-Ausführung (gerundet) bei PU-Kante
Bänder  : 2x VX 7939/160, 3-dim. verstellbar, Edelstahl matt,
Schloss  : Objekt-Einsteckschloss BMH 450 PZ 65/0/08/20, DIN 18251, Klasse 4, PZ-gelocht, ohne Zylinder, Drücker: in gesonderter Position, Höhe der Schlosslochung (Drückerdornmitte) Standard (1050mm über OFF),
Zusatzausstattung: 1 absenkbare Bodendichtung Schall-Ex L-15

mit 2teiliger Stahl-Umfassungszarge
Zargenvariante: Stahlzarge
Material  : Stahlblech
Materialdicke: 2 mm
Gehrung  : geschweißt
Wandanschluss: 2-tlg. m. Trapezanker.
Deckenanschluss: sturzhoch
Bodeneinstand: 0
Oberfläche  : Grundbeschichtung für bauseitigen An- strich

DIN links

Maß  : 1000 x 2125 x 150 mm

Einbauort  : IT 10
Menge: 1,000 Stck

**2.5.80 Innentürelement, Vollspantürblatt, IT 11**
Innentürelement gemäß den Vorbemerkungen

Vollspantürblatt
Klimaklasse II (Prüfklima "b" gemäß DIN EN 1121)
geeignet für mech. Beanspruchungsgruppe 4 ("E" Extrem) nach DIN EN 1192, Türblattdicke ca. 42mm, gefälzt (Normfalz), für den Innenbereich

Oberfläche
Türblatt  : HPL Resopal 0,8mm, nach Wahl des Auftraggebers,
Türblattkante : PU-Kante (Polyurethan massiv angegossen, ca. 5mm breit, Radius 3mm) 3-seitig Kita-/Schulen-Ausführung (gerundet) bei PU-Kante
Bänder  : 2x VX 7939/160, 3-dim. verstellbar, Edelstahl matt,
Schloss  : Objekt-Einsteckschloss BMH 450 PZ 65/0/08/20, DIN 18251, Klasse 4, PZ-gelocht, ohne Zylinder, Drücker: in gesonderter Position, Höhe der Schlosslochung (Drückerdornmitte) Standard (1050mm über OFF),
Zusatzausstattung: 1 absenkbare Bodendichtung Schall-Ex L-15

mit 2teiliger Stahl-Umfassungszarge
Zargenvariante: Stahlzarge
Material  : Stahlblech
Materialdicke: 2 mm
Gehrung  : geschweißt
Wandanschluss: 2-tlg. m. Trapezanker.
Deckenanschluss: sturzhoch
Bodeneinstand: 0
Oberfläche  : Grundbeschichtung für bauseitigen An- strich

DIN rechts

Maß  : 1000 x 2125 x 330 mm
Einbauort  : IT 11
Menge: 1,000 Stck

**2.5.90 Nassraumtürelement, IT 12, IT 22, IT 24, IT 26**
Nassraumtürelement

Nassraumtürblatt 80 % PEFC-zertifiziert BMCERT-PEFC-COC-00057, Nassraumtür geprüft nach DIN EN 16580, Klimaklasse II (Prüfklima gemäß DIN EN 1121) geeignet für mech. Beanspruchungsgruppe 4 ("E" Extrem) nach DIN EN 1192,

Türblatt  : Türblattdicke ca. 42mm, Nassraumtürblatt mit Holzwerkstoff-Einlage, gefälzt (Normfalz), für den Innenbereich, Unterschnitt (Bodenluft unten) 70mm (entsprechend Türblattverkürzung 63 mm, bezogen auf Standard-TAH 2110mm), Normfalz 13x25,5mm,
Oberfläche
Türblatt  : HPL Resopal 0,8mm, nach Wahl des AG
Türblattkante : PU-Kante (Polyurethan massiv angegos- sen, ca. 5mm breit, Radius 3mm) 3-seitig Kita-/Schulen-Ausführung (gerundet) bei PU-Kante standardmäßig, Türblatt-Unterkante mit verdecktem PUR-Anleimer

Bänder  : 2x VX 7939/160, 3-dim. verstellbar, Edelstahl matt, Bandsitz (Bandbezugslinie nach DIN 18268) Standard: oben 241mm ab oberem Zargenfalz, unten 1435mm ab oberem Band
Schloss  : Objekt-Einsteckschloss BMH 450 PZ 65/0/08/20, DIN 18251, Klasse 4, PZ-gelocht, ohne Zylinder, Dorn 65 mm, Nuss 8 mm, Stulp Nirosta, Stulpbreite 20mm
Drücker  : in gesonderter Position
Höhe der Schlosslochung (Drückerdornmitte) Standard (1050mm über OFF)
Zarge  : 2-schalige Umfassungszarge
Profilausprägung
Profil  : 21180
Profiltyp  : Umfassungszarge 2-schalig
Falzart  : gefälzt
Zargenausführung
Erfassungsart : auf Maß gefertigt
Zargenvariante : Stahlzarge
Material  : Edelstahl V2A
Materialdicke : 2 mm
Gehrung  : geschweißt
Wandanschluss : 2-tlg. VA-Trapezanker f. U-Zargen Ständerwerk
Deckenanschluss : sturzhoch
Bodeneinstand : 0
Oberfläche  : geschliffen_Korn_240
Beschlagausstattung
Falle-/Riegel-Stanzung : 1050 mm ab OFF

DIN rechts

Maß  : 1000 x 2125 x 270 mm
Einbauort  : IT 12, IT 22, IT 24, IT 26
Menge: 4,000 Stck

**2.5.95 Nassraumtürelement, IT 17**
Nassraumtürelement

Nassraumtürblatt 80 % PEFC-zertifiziert BMCERT-PEFC-COC-00057, Nassraumtür geprüft nach DIN EN 16580, Klimaklasse II (Prüfklima gemäß DIN EN 1121) geeignet für mech. Beanspruchungsgruppe 4 ("E" Extrem) nach DIN EN 1192,

Türblatt  : Türblattdicke ca. 42mm, Nassraumtürblatt mit Holzwerkstoff-Einlage, gefälzt (Normfalz), für den Innenbereich, Unterschnitt (Bodenluft unten) 70mm (entsprechend Türblattverkürzung 63 mm, bezogen auf Standard-TAH 2110mm), Normfalz 13x25,5mm,
Oberfläche
Türblatt  : HPL Resopal 0,8mm, nach Wahl des AG
Türblattkante : PU-Kante (Polyurethan massiv angegos- sen, ca. 5mm breit, Radius 3mm) 3-seitig Kita-/Schulen-Ausführung (gerundet) bei PU-Kante standardmäßig, Türblatt-Unterkante mit verdecktem PUR-Anleimer

Bänder  : 2x VX 7939/160, 3-dim. verstellbar, Edelstahl matt, Bandsitz (Bandbezugslinie nach DIN 18268) Standard: oben 241mm ab oberem Zargenfalz, unten 1435mm ab oberem Band
Schloss  : Objekt-Einsteckschloss BMH 450 PZ 65/0/08/20, DIN 18251, Klasse 4, PZ-gelocht, ohne Zylinder, Dorn 65 mm, Nuss 8 mm, Stulp Nirosta, Stulpbreite 20mm
Drücker  : in gesonderter Position
Höhe der Schlosslochung (Drückerdornmitte) 850 mm über OFF
Zarge  : 2-schalige Umfassungszarge
Profilausprägung
Profil  : 21180
Profiltyp  : Umfassungszarge 2-schalig
Falzart  : gefälzt
Zargenausführung
Erfassungsart : auf Maß gefertigt
Zargenvariante : Stahlzarge
Material  : Edelstahl V2A
Materialdicke : 2 mm
Gehrung  : geschweißt
Wandanschluss : 2-tlg. VA-Trapezanker f. U-Zargen Ständerwerk
Deckenanschluss : sturzhoch
Bodeneinstand : 0
Oberfläche  : geschliffen_Korn_240
Beschlagausstattung
Falle-/Riegel-Stanzung : 850 mm ab OFF

DIN rechts

Maß  : 1000 x 2125 x 270 mm
Einbauort  : IT 17 (Umkleide barrierefrei)
Menge: 1,000 Stck

**2.5.100 Nassraumtürelement, IT 13, IT 21, IT 23, IT 25**
Nassraumtürelement

Nassraumtürblatt 80 % PEFC-zertifiziert BMCERT-PEFC-COC-00057, Nassraumtür geprüft nach DIN EN 16580, Klimaklasse II (Prüfklima gemäß DIN EN 1121) geeignet für mech. Beanspruchungsgruppe 4 ("E" Extrem) nach DIN EN 1192,

Türblatt  : Türblattdicke ca. 42mm, Nassraum- türblatt mit Holzwerkstoff-Einlage, gefälzt (Normfalz), für den Innenbereich, Unterschnitt (Bodenluft unten) 70mm (entsprechend Türblattverkürzung 63 mm, bezogen auf Standard-TAH 2110mm), Normfalz 13x25,5mm,
Oberfläche
Türblatt  : HPL Resopal 0,8mm, nach Wahl des AG
Türblattkante : PU-Kante (Polyurethan massiv angegos- sen, ca. 5mm breit, Radius 3mm) 3-seitig Kita-/ Schulen-Ausführung (gerundet) bei PU-Kante standardmäßig, Türblatt-Unterkante mit verdecktem PUR-Anleimer

Bänder  : 2x VX 7939/160, 3-dim. verstellbar, Edelstahl matt, Bandsitz (Bandbezugslinie nach DIN 18268) Standard: oben 241mm ab oberem Zargenfalz, unten 1435mm ab oberem Band
Schloss  : Objekt-Einsteckschloss BMH 450 PZ 65/0/08/20, DIN 18251, Klasse 4, PZ-gelocht, ohne Zylinder, Dorn 65 mm, Nuss 8 mm, Stulp Nirosta, Stulpbreite 20mm
Drücker  : in gesonderter Position
Höhe der Schlosslochung (Drückerdornmitte) Standard (1050mm über OFF)
Zarge  : 2-schalige Umfassungszarge
Profilausprägung
Profil  : 21180
Profiltyp  : Umfassungszarge 2-schalig
Falzart  : gefälzt
Zargenausführung
Erfassungsart : auf Maß gefertigt
Zargenvariante : Stahlzarge
Material  : Edelstahl V2A
Materialdicke : 2 mm
Gehrung  : geschweißt
Wandanschluss : 2-tlg. VA-Trapezanker f. U-Zargen Ständerwerk
Deckenanschluss : sturzhoch
Bodeneinstand : 0
Oberfläche  : geschliffen_Korn_240
Beschlagausstattung
Falle-/Riegel-Stanzung : 1050 mm ab OFF

DIN links

Maß  : 1000 x 2125 x 270 mm

Einbauort  : IT 13, IT 15, IT 21, IT 23, IT 25
Menge: 4,000 Stck

**2.5.105 Nassraumtürelement, IT 15**
Nassraumtürelement

Nassraumtürblatt 80 % PEFC-zertifiziert BMCERT-PEFC-COC-00057, Nassraumtür geprüft nach DIN EN 16580, Klimaklasse II (Prüfklima gemäß DIN EN 1121) geeignet für mech. Beanspruchungsgruppe 4 ("E" Extrem) nach DIN EN 1192,

Türblatt  : Türblattdicke ca. 42mm, Nassraum- türblatt mit Holzwerkstoff-Einlage, gefälzt (Normfalz), für den Innenbereich, Unterschnitt (Bodenluft unten) 70mm (entsprechend Türblattverkürzung 63 mm, bezogen auf Standard-TAH 2110mm), Normfalz 13x25,5mm,
Oberfläche
Türblatt  : HPL Resopal 0,8mm, nach Wahl des AG
Türblattkante : PU-Kante (Polyurethan massiv angegos- sen, ca. 5mm breit, Radius 3mm) 3-seitig Kita-/ Schulen-Ausführung (gerundet) bei PU-Kante standardmäßig, Türblatt-Unterkante mit verdecktem PUR-Anleimer

Bänder  : 2x VX 7939/160, 3-dim. verstellbar, Edelstahl matt, Bandsitz (Bandbezugslinie nach DIN 18268) Standard: oben 241mm ab oberem Zargenfalz, unten 1435mm ab oberem Band
Schloss  : Objekt-Einsteckschloss BMH 450 PZ 65/0/08/20, DIN 18251, Klasse 4, PZ-gelocht, ohne Zylinder, Dorn 65 mm, Nuss 8 mm, Stulp Nirosta, Stulpbreite 20mm
Drücker  : in gesonderter Position
Höhe der Schlosslochung (Drückerdornmitte) 850 mm über OFF
Zarge  : 2-schalige Umfassungszarge
Profilausprägung
Profil  : 21180
Profiltyp  : Umfassungszarge 2-schalig
Falzart  : gefälzt
Zargenausführung
Erfassungsart : auf Maß gefertigt
Zargenvariante : Stahlzarge
Material  : Edelstahl V2A
Materialdicke : 2 mm
Gehrung  : geschweißt
Wandanschluss : 2-tlg. VA-Trapezanker f. U-Zargen Ständerwerk
Deckenanschluss : sturzhoch
Bodeneinstand : 0
Oberfläche  : geschliffen_Korn_240
Beschlagausstattung
Falle-/Riegel-Stanzung : 850 mm ab OFF

DIN links

Maß  : 1000 x 2125 x 270 mm

Einbauort  : IT 15 (Umkleide barrierefrei)
Menge: 1,000 Stck

**2.5.110 Nassraumtürelement, IT 14, IT 16**
Nassraumtürelement

Nassraumtürblatt 80 % PEFC-zertifiziert BMCERT-PEFC-COC-00057, Nassraumtür geprüft nach DIN EN 16580, Klimaklasse II (Prüfklima gemäß DIN EN 1121) geeignet für mech. Beanspruchungsgruppe 4 ("E" Extrem) nach DIN EN 1192,

Türblatt  : Türblattdicke ca. 42mm, Nassraum- türblatt mit Holzwerkstoff-Einlage, gefälzt (Normfalz), für den Innenbereich, Unterschnitt (Bodenluft unten) 70mm (entsprechend Türblattverkürzung 63 mm, bezogen auf Standard-TAH 2110mm), Normfalz 13x25,5mm,
Oberfläche
Türblatt  : HPL Resopal 0,8mm, nach Wahl des AG
Türblattkante : PU-Kante (Polyurethan massiv angegos- sen, ca. 5mm breit, Radius 3mm) 3-seitig Kita-/ Schulen-Ausführung (gerundet) bei PU-Kante standardmäßig, Türblatt-Unterkante mit verdecktem PUR-Anleimer

Bänder  : 2x VX 7939/160, 3-dim. verstellbar, Edelstahl matt, Bandsitz (Bandbezugslinie nach DIN 18268) Standard: oben 241mm ab oberem Zargenfalz, unten 1435mm ab oberem Band
Schloss  : Objekt-Einsteckschloss BMH 450 PZ 65/0/08/20, DIN 18251, Klasse 4, PZ-gelocht, ohne Zylinder, Dorn 65 mm, Nuss 8 mm, Stulp Nirosta, Stulpbreite 20mm
Drücker  : in gesonderter Position
Höhe der Schlosslochung (Drückerdornmitte) Standard (1050mm über OFF)
Zarge  : 2-schalige Umfassungszarge
Profilausprägung
Profil  : 21180
Profiltyp  : Umfassungszarge 2-schalig
Falzart  : gefälzt
Zargenausführung
Erfassungsart : auf Maß gefertigt
Zargenvariante : Stahlzarge
Material  : Edelstahl V2A
Materialdicke : 2 mm
Gehrung  : geschweißt
Wandanschluss : 2-tlg. VA-Trapezanker f. U-Zargen Ständerwerk
Deckenanschluss : sturzhoch
Bodeneinstand : 0
Oberfläche  : geschliffen_Korn_240
Beschlagausstattung
Falle-/Riegel-Stanzung : 1050 mm ab OFF

DIN rechts

Maß  : 1000 x 2125 x 150 mm

Einbauort  : IT 14 und IT 16
Menge: 2,000 Stck

**2.5.120 Nassraumtürelement, IT 18, IT 19**
Nassraumtürelement

Nassraumtürblatt 80 % PEFC-zertifiziert BMCERT-PEFC-COC-00057, Nassraumtür geprüft nach DIN EN 16580, Klimaklasse II (Prüfklima gemäß DIN EN 1121) geeignet für mech. Beanspruchungsgruppe 4 ("E" Extrem) nach DIN EN 1192,

Türblatt  : Türblattdicke ca. 42mm, Nassraum- türblatt mit Holzwerkstoff-Einlage, gefälzt (Normfalz), für den Innenbereich, Unterschnitt (Bodenluft unten) 70mm (entsprechend Türblattverkürzung 63 mm, bezogen auf Standard-TAH 2110mm), Normfalz 13x25,5mm,
Oberfläche
Türblatt  : HPL Resopal 0,8mm, nach Wahl des AG
Türblattkante : PU-Kante (Polyurethan massiv angegos- sen, ca. 5mm breit, Radius 3mm) 3-seitig Kita-/ Schulen-Ausführung (gerundet) bei PU-Kante standardmäßig, Türblatt-Unterkante mit verdecktem PUR-Anleimer

Bänder  : 2x VX 7939/160, 3-dim. verstellbar, Edelstahl matt, Bandsitz (Bandbezugslinie nach DIN 18268) Standard: oben 241mm ab oberem Zargenfalz, unten 1435mm ab oberem Band
Schloss  : Objekt-Einsteckschloss BMH 450 PZ 65/0/08/20, DIN 18251, Klasse 4, PZ-gelocht, ohne Zylinder, Dorn 65 mm, Nuss 8 mm, Stulp Nirosta, Stulpbreite 20mm
Drücker  : in gesonderter Position
Höhe der Schlosslochung (Drückerdornmitte) Standard (1050mm über OFF)
Zarge  : 2-schalige Umfassungszarge
Profilausprägung
Profil  : 21180
Profiltyp  : Umfassungszarge 2-schalig
Falzart  : gefälzt
Zargenausführung
Erfassungsart : auf Maß gefertigt
Zargenvariante : Stahlzarge
Material  : Edelstahl V2A
Materialdicke : 2 mm
Gehrung  : geschweißt
Wandanschluss : 2-tlg. VA-Trapezanker f. U-Zargen Ständerwerk
Deckenanschluss : sturzhoch
Bodeneinstand : 0
Oberfläche  : geschliffen_Korn_240
Beschlagausstattung
Falle-/Riegel-Stanzung : 1050 mm ab OFF

DIN links

Maß  : 1000 x 2125 x 150 mm

Einbauort  : IT 18 und IT 19
Menge: 2,000 Stck

**2.5.130 WC-Schloss**
Ausführung der vorgenannten Innentüren mit WC-Schloss
Objekt-Einsteckschloss BMH DIN 18251, Klasse 4
Menge: 8,000 Stck

**2.5.135 Unterschnitt**
Herstellen eines Unterschnitts an den Nassraumtüren, h=60 mm.
Menge: 10,000 Stck

**2.5.140 Drückergarnitur, Verriegelung WC**
Drückergarnitur für vorgenannte Innentüren
Objektgarnitur Klasse 4
Edelstahl, Drücker U-Form mit Verriegelung WC
Menge: 8,000 Stck

**2.5.150 Drückergarnitur für vorgenannte Innentüren, PZ**
Drückergarnitur für vorgenannte Innentüren
Objektgarnitur Klasse 4
Edelstahl, Drücker U-Form für PZ-Schloss
Menge: 18,000 Stck

**2.5.160 Blindzylinder**
Blindzylinder liefern und montieren.
Menge: 15,000 Stck

**2.5.170 Obentürschließer**
Obentürschließer für vorgenannte Innentüren liefern und montieren
Richtfabrikat: GEZE TS 5000 oder gleichwertig
Farbton nach Wahl des Auftraggebers

Angebotenes System '..................................................' vom Bieter einzutragen
Menge: 12,000 Stck

### Bereich 3 Fenster

#### Abschnitt 3.1 Fenster, Kunststoff

**Ausführungsbeschreibung 1 Vorbemerkungen**
*Vorbemerkungen*
Bautiefe 88mm, mit Stahlkern 4mm bis in den Eckverbindungen, ohne Schweißnaht,
Dreischeibenverglasung, Ug= 0,6 w/m2K,
mit  Sicherheitsverglasung entsprechend RC 2,
außen Sicherheitsglas P4A.

Uw-Wert nach DIN EN 10077-1: 1,0 w/m2K,
Sicherheitsklasse: RC2
Beschlagsabdeckkappen: weiß
Glas  : Abstandhalter warme Kante schwarz,
Beschläge  : Einhand - Dreh-Kipp-Beschläge,
Fenstergriff  : Standard Stahlkern mit Kunststoff- ummantelung, weiß passend zur Rahmenfarbe.

Farbe  : innen weiß, außen foliert anthrazit (analog RAL 7016) bzw. nach Wahl AG.

Abdichtung innen dampfdicht mit elastischer Fugenmasse, im Fensterbankbereich zusätzliche Dichtbänder, am Baukörper verschweißt, mit Dichtprofilen außen offen mit Kompriband, ca. 5 mm zurückgesetzt, Ausführung Fugenbreite lt. Leitfaden Montage der RAL-Gütegemeinschaft.

Angebotenes System '..................................................' vom Bieter einzutragen

**3.1.10 Kunststofffenster 116 x 150**
Kunststofffenster einteilig, 1160 x 1500 mm,
Uw = 1 W/m²/K,
lichte Wandöffnung ca. 1160 x 1500 mm.
Öffnungsart  : Fensterflügel Dreh / Kipp

Einbauort  : Kegelbahn
Menge: 8,000 Stck

**3.1.20 Riegelkontakt**
*** Bedarfsposition mit GB
Riegelschaltkontakt passend zum Fenstersystem.
Zur Überwachung der Fensterflügel auf Öffnung und Verschluss. Zur Rückmeldung an Einbruchmeldeanlage.
Montage  : profilintegriert,
einschl. Anschlussleitung.

1 psch für 1 Stück Fenster 1160 x 1500 mm
Menge: 8,000 Stck

**3.1.30 Fensterbank innen**
Fensterbank innen,
Trägermaterial: Hochdruck-Spanholzformteil E 1,
baufeuchtebeständig.

Technologische Eigenschaften nach Anforderungen der DIN EN 312-7,
verrottungssicher.

Spankern und Melaminbeschichtung homogen und irreversibel verbunden.
Inkl. Abschlusskappen.

Dauertemperaturbeständig -50°C bis + 90°C.
Temperaturbeständig kurzzeitig bis + 180°C.
Verhalten bei trockener Hitze, Beanspruchungsgruppe 7 A.
Im Brandfall kein Schmelzen und Abtropfen, kein Freiwerden von Substanzen, die zur Korrosion führen.
Schraubenauszugsfestigkeit 800 - 1300 N bei 10 mm,
Einschraubtiefe und 4 mm Spanplatten-Schraube.

Oberfläche  : Oberfläche mikroskopisch porenfrei, physiologisch unbedenklich, auch bei strukturierter Ausführung.
Ritzhärte 3 - 5,5 N nach EN 438, schlag- und stoßfest, glatt, seidenmatt.
Keine statische Aufladung.
Brinellhärte 60 65 N/mm². Abriebfestigkeit 200 300 U nach EN 438,
Lichtbeständigkeit Stufe 6 - 8 nach DIN 54004,
Chemikalienbeständigkeit nach EN 438 gut bis sehr gut.
Farbe  : entspr. Farbton Fenster innen, weiß.

Materialdicke mind. 17 mm, Ausladung ca. 270 mm.
Lieferung und fachgerechte Montage passend zu den vorbeschriebenen Fensterelementen.
Menge: 10,000 m
